# Système géothermique échangeur de chaleur air-terre

- Propriété du fichier: CYPE Ingenieros S.A.
- Format: FIEBDC-3/2016
- Logiciel: Générateur de prix de la construction. CYPE Ingenieros, S.A.
- Date: 03/11/2023
- Zone géographique: Sénégal
- Devise: XOF
- Coûts indirects: 3 %
- Frais généraux: 13 %
- Bénéfice: 6 %
- TVA: 18 %

## T Équipements techniques

### TV Climatisation et ventilation

#### TVC Conduits d'admission et d'extraction pour ventilation

**TVC240** U Système géothermique échangeur de chaleur air-terre.
Système géothermique échangeur de chaleur air-terre à coupler à un système de ventilation, constitué de conduit géothermique d'échange de chaleur air-sol, en polyéthylène haute densité (PEHD/HDPE), de 200 mm de diamètre, de 35 m de longueur, placé sur un lit de sable de 10 cm d'épaisseur, dûment compactée et nivelée avec une pilonneuse vibrante à guidage manuel, remblai latéral en compactant et remblai postérieur avec le même sable jusqu'à 10 cm au-dessus de la génératrice supérieure du conduit, prise d'air extérieur, en acier galvanisé, de 300x300x800 mm, grille murale en aluminium, de 165x165 mm, kit pour regard, pour intérieur, avec siphon de 315 mm de diamètre et 600 mm de hauteur et kit de contrôle automatique de l'admission d'air. Comprend les accessoires et les pièces spéciales.
Critère d'évaluation économique: Le prix ne comprend le levage de la structure de chaussée existante, l'excavation, le remblai proprement dit ni le repositionnement postérieur du sol.
Inclut: Implantation du parcours du conduit. Suppression des terres lâches du fond de l'excavation. Déversement du sable dans le fond de la tranchée. Présentation des tuyaux, des accessoires et des pièces spéciales. Montage, connexion et contrôle de son bon fonctionnement. Exécution du remblai enveloppe.
Critère pour le métré: Nombre d'unités prévues, selon documentation graphique du Projet.
Critère pour le mémoire: On mesurera le nombre d'unités réellement exécutées selon les spécifications du Projet.

| Code | U | Désignation | Quantité | Prix | Montant |
|---|---|---|---|---|---|
| mt01ara010 | m³ | Sable de 0 à 5 mm de diamètre, propre. (matériau) | 5.2 | 9248.86 | 48094.072 |
| mt42sig010a | m | Conduit géothermique d'échange de chaleur air-sol, en polyéthylène haute densité (PEHD/HDPE), de 200 mm de diamètre, à double paroi, celle extérieure annelée et celle intérieur lisse, rigidité annulaire nominale 8 kN/m², fourni en rouleaux de 35 m de longueur. (matériau) | 35 | 39421.43 | 1379750.050 |
| mt42sig020a | U | Prise d'air extérieur, en acier galvanisé, de 300x300x800 mm, avec branchement pour conduit de 200 mm de diamètre, filtre type G4, grille et trappe de visite avec charnières pour accéder au filtre. (matériau) | 1 | 468373.41 | 468373.410 |
| mt42sig030a | U | Grille murale en aluminium, de 165x165 mm, avec manchon télescopique de 125 mm de diamètre. (matériau) | 1 | 29273.34 | 29273.340 |
| mt42sig040a | U | Kit pour regard, pour intérieur, avec siphon de 315 mm de diamètre et 600 mm de hauteur, avec couvercle étanche, joint, anneau de fixation, colliers et manchon pour la traversée de paroi. (matériau) | 1 | 258793.28 | 258793.280 |
| mt42sig050a | U | Kit de contrôle automatique de l'admission d'air, constitué d'un registre motorisé (régulateur de débit d'air) et deux thermostats installés à l'extérieur pour le contrôle du registre. (matériau) | 1 | 459888.38 | 459888.380 |
| mo008 | h | Compagnon professionnel III/CP2 plombier. (main-d'œuvre) | 9.994 | 1659.57 | 16585.743 |
| mo107 | h | Ouvrier professionnel II/OP plombier. (main-d'œuvre) | 4.997 | 947.89 | 4736.606 |
| mo011 | h | Compagnon professionnel III/CP2 monteur. (main-d'œuvre) | 2.855 | 1659.57 | 4738.072 |
| mo080 | h | Ouvrier professionnel II/OP monteur. (main-d'œuvre) | 1.428 | 949.76 | 1356.257 |
| % | % | Frais de chantier des unités d'ouvrage | 2 % | 2671589.210 | 53431.784 |
|  |  | Coûts directs |  |  | 2725020.994 |

Déchets:
- pose: mt01ara010 Sable de 0 à 5 mm de diamètre, propre; facteur de déchet 0.003

## Ressources

**mt01ara010** m³ Sable de 0 à 5 mm de diamètre, propre
Données techniques: Coût énergétique 146.250 MJ; Émission de CO2 7.800 kg; Code CED 01 04 09; Masse de l'élément 1950 kg; Volume 1.21875 m3
