# Dérivation pour ligne frigorifique de liquide et de gaz

- Propriété du fichier: CYPE Ingenieros S.A.
- Format: FIEBDC-3/2016
- Logiciel: Générateur de prix de la construction. CYPE Ingenieros, S.A.
- Date: 06/09/2022
- Zone géographique: Sénégal
- Devise: XOF
- Coûts indirects: 3 %
- Frais généraux: 13 %
- Bénéfice: 6 %
- TVA: 18 %

## T Équipements techniques

### TV Climatisation et ventilation

#### TVK Système Daikin à débit de réfrigérant variable

**TVK240** U Dérivation pour ligne frigorifique de liquide et de gaz.
Déviation d'une ligne frigorifique constituée d'ensemble de deux joints Refnet, une pour la ligne de liquide et l'autre pour la ligne de gaz, pour système VRV-IV (Volume de Réfrigérant Variable), modèle KHRQ22M64T "DAIKIN", avec indice maximum de connexion des unités intérieure de 639.
Inclut: Connexion.
Critère pour le métré: Nombre d'unités prévues, selon documentation graphique du Projet.
Critère pour le mémoire: On mesurera le nombre d'unités réellement exécutées selon les spécifications du Projet.

| Code | U | Désignation | Quantité | Prix | Montant |
|---|---|---|---|---|---|
| mt42dai600c | U | Ensemble de deux joints Refnet, une pour la ligne de liquide et l'autre pour la ligne de gaz, pour système VRV-IV (Volume de Réfrigérant Variable), modèle KHRQ22M64T "DAIKIN", avec indice maximum de connexion des unités intérieure de 639. (matériau) | 1 | 220633 | 220633.000 |
| mo005 | h | Compagnon professionnel III/CP2 installateur de climatisation. (main-d'œuvre) | 0.064 | 1397.14 | 89.417 |
| mo104 | h | Ouvrier professionnel II/OP installateur de climatisation. (main-d'œuvre) | 0.064 | 797.26 | 51.025 |
| % | % | Frais de chantier des unités d'ouvrage | 2 % | 220773.442 | 4415.469 |
|  |  | Coûts directs |  |  | 225188.911 |
