# Unité extérieure d'air conditionné, avec récupération de chaleur, pour système VRV-IV+, pour gaz R-410A

- Propriété du fichier: CYPE Ingenieros S.A.
- Format: FIEBDC-3/2016
- Logiciel: Générateur de prix de la construction. CYPE Ingenieros, S.A.
- Date: 15/04/2024
- Zone géographique: Sénégal
- Devise: XOF
- Coûts indirects: 3 %
- Frais généraux: 13 %
- Bénéfice: 6 %
- TVA: 18 %

## T Équipements techniques

### TV Climatisation et ventilation

#### TVK Système Daikin à débit de réfrigérant variable

**TVK220** U Unité extérieure d'air conditionné, avec récupération de chaleur, pour système VRV-IV+, pour gaz R-410A.
Unité extérieure pour système VRV-IV+ (Volume de Réfrigérant Variable), pompe à chaleur avec récupération de chaleur, modèle REYQ8U "DAIKIN", pour gaz R-410A, avec température de réfrigérant variable pour l'amélioration de l'efficacité saisonnière, alimentation triphasée (400V/50Hz), puissance frigorifique nominale 22,4 kW (température de bulbe sec de l'air intérieur 27°C, température de bulbe sec de l'air extérieur 35°C), SEER 7,2, intervalle de fonctionnement de température de bulbe sec de l'air extérieur en refroidissement de -5 à 43°C, puissance calorifique nominale 25 kW (température de bulbe sec de l'air intérieur 20°C, température de bulbe sec de l'air extérieur 7°C), SCOP 4,2, intervalle de fonctionnement de température de bulbe sec de l'air extérieur en chauffage de -20 à 15,5°C, connectibilité d'au maximum 64 unités intérieures avec un pourcentage de capacité minimum de 50% et maximum de 130%, contrôle par microprocesseur, compresseur scroll hermétiquement scellé, avec contrôle Inverter, dimensions 1685x930x765 mm, poids 230 kg, pression sonore 57 dBA, débit d'air nominal 162 m³/min, longueur totale maximale d'une tuyauterie frigorifique 1000 m, longueur maximale entre l'unité extérieure et l'unité intérieure la plus éloignée 165 m (190 m équivalents), différence maximale de hauteur d'installation 50 m si l'unité extérieure se trouve au-dessus des unités intérieures et 40 m si elle se trouve en dessous, longueur maximale entre le premier kit de ramification (union Refnet) de tuyauterie frigorifique et l'unité intérieure la plus éloignée 40 m, bloc de terminaux F1-F2 pour câble de 2 fils de transmission et de contrôle (bus D-III Net), écran de configuration et software permettant une mise en marche, une configuration et une personnalisation plus rapides et précises, et possibilité d'installation en intérieur comme résultat de la haute pression statique externe d'air, traitement anticorrosif spécial de l'échangeur de chaleur, fonction de récupération de réfrigérant, charge automatique additionnelle de réfrigérant, test automatique de fonctionnement et ajustement de limitation de consommation d'énergie (fonction I-Demand).
Critère d'évaluation économique: Le prix ne comprend les éléments antivibratoires de sol, la canalisation ni le câblage électrique d'alimentation.
Inclut: Implantation. Mise en place et fixation. Connexion aux lignes frigorifiques. Connexion au réseau électrique. Connexion au réseau de tout à l'égout. Mise en marche.
Critère pour le métré: Nombre d'unités prévues, selon documentation graphique du Projet.
Critère pour le mémoire: On mesurera le nombre d'unités réellement exécutées selon les spécifications du Projet.

| Code | U | Désignation | Quantité | Prix | Montant |
|---|---|---|---|---|---|
| mt42dai040a | U | Unité extérieure pour système VRV-IV+ (Volume de Réfrigérant Variable), pompe à chaleur avec récupération de chaleur, modèle REYQ8U "DAIKIN", pour gaz R-410A, avec température de réfrigérant variable pour l'amélioration de l'efficacité saisonnière, alimentation triphasée (400V/50Hz), puissance frigorifique nominale 22,4 kW (température de bulbe sec de l'air intérieur 27°C, température de bulbe sec de l'air extérieur 35°C), SEER 7,2, intervalle de fonctionnement de température de bulbe sec de l'air extérieur en refroidissement de -5 à 43°C, puissance calorifique nominale 25 kW (température de bulbe sec de l'air intérieur 20°C, température de bulbe sec de l'air extérieur 7°C), SCOP 4,2, intervalle de fonctionnement de température de bulbe sec de l'air extérieur en chauffage de -20 à 15,5°C, connectibilité d'au maximum 64 unités intérieures avec un pourcentage de capacité minimum de 50% et maximum de 130%, contrôle par microprocesseur, compresseur scroll hermétiquement scellé, avec contrôle Inverter, dimensions 1685x930x765 mm, poids 230 kg, pression sonore 57 dBA, débit d'air nominal 162 m³/min, longueur totale maximale d'une tuyauterie frigorifique 1000 m, longueur maximale entre l'unité extérieure et l'unité intérieure la plus éloignée 165 m (190 m équivalents), différence maximale de hauteur d'installation 50 m si l'unité extérieure se trouve au-dessus des unités intérieures et 40 m si elle se trouve en dessous, longueur maximale entre le premier kit de ramification (union Refnet) de tuyauterie frigorifique et l'unité intérieure la plus éloignée 40 m, bloc de terminaux F1-F2 pour câble de 2 fils de transmission et de contrôle (bus D-III Net), écran de configuration et software permettant une mise en marche, une configuration et une personnalisation plus rapides et précises, et possibilité d'installation en intérieur comme résultat de la haute pression statique externe d'air, traitement anticorrosif spécial de l'échangeur de chaleur, fonction de récupération de réfrigérant, charge automatique additionnelle de réfrigérant, test automatique de fonctionnement et ajustement de limitation de consommation d'énergie (fonction I-Demand). (matériau) | 1 | 12757339.210000001 | 12757339.210 |
| mo005 | h | Compagnon professionnel III/CP2 installateur de climatisation. (main-d'œuvre) | 7.759 | 1700.48 | 13194.024 |
| mo104 | h | Ouvrier professionnel II/OP installateur de climatisation. (main-d'œuvre) | 7.759 | 971.13 | 7534.998 |
| % | % | Frais de chantier des unités d'ouvrage | 2 % | 12778068.232 | 255561.365 |
|  |  | Coûts directs |  |  | 13033629.597 |

## Ressources

**mt42dai040a** U Unité extérieure pour système VRV-IV+ (Volume de Réfrigérant Variable)
Données techniques: Coût énergétique 10567.794 MJ; Émission de CO2 723.200 kg
Déchets:
- emballage: re150101 Emballages en papier et en carton. (composant de déchet); quantité 0.18 kg; Code CED 15 01 01; Masse de l'élément 1 kg; Volume 0.001333 m3
- emballage: re170203 Plastique. (composant de déchet); quantité 0.09 kg; Code CED 17 02 03; Masse de l'élément 1 kg; Volume 0.001667 m3
