# Bouche de ventilation

- Propriété du fichier: CYPE Ingenieros S.A.
- Format: FIEBDC-3/2016
- Logiciel: Générateur de prix de la construction. CYPE Ingenieros, S.A.
- Date: 24/09/2024
- Zone géographique: Sénégal
- Devise: XOF
- Coûts indirects: 3 %
- Frais généraux: 13 %
- Bénéfice: 6 %
- TVA: 18 %

## T Équipements techniques

### TV Climatisation et ventilation

#### TVA Distribution d'air

**TVA250** U Bouche de ventilation.
Bouche d'extraction de tôle d'acier en exécution ronde, de 100 mm de diamètre, couleur blanche RAL 9010, BOEX100B "AIRZONE", fixation par vis cachées. Comprend les accessoires de montage et les éléments de fixation.
Inclut: Implantation. Mise en place du cadre de montage. Fixation dans le cadre de montage.
Critère pour le métré: Nombre d'unités prévues, selon documentation graphique du Projet.
Critère pour le mémoire: On mesurera le nombre d'unités réellement exécutées selon les spécifications du Projet.

| Code | U | Désignation | Quantité | Prix | Montant |
|---|---|---|---|---|---|
| mt42air300a | U | Bouche d'extraction de tôle d'acier en exécution ronde, de 100 mm de diamètre, couleur blanche RAL 9010, BOEX100B "AIRZONE", fixation par vis cachées. (matériau) | 1 | 9630.82 | 9630.820 |
| mo005 | h | Compagnon professionnel III/CP2 installateur de climatisation. (main-d'œuvre) | 0.195 | 1700.48 | 331.594 |
| mo104 | h | Ouvrier professionnel II/OP installateur de climatisation. (main-d'œuvre) | 0.195 | 971.13 | 189.370 |
| % | % | Frais de chantier des unités d'ouvrage | 2 % | 10151.784 | 203.036 |
|  |  | Coûts directs |  |  | 10354.820 |

## Ressources

**mt42air300a** U Bouche d'extraction de tôle d'acier en exécution ronde
Données techniques: Coût énergétique 2.005 MJ; Émission de CO2 0.163 kg
Déchets:
- emballage: re150101 Emballages en papier et en carton. (composant de déchet); quantité 0.072 kg; Code CED 15 01 01; Masse de l'élément 1 kg; Volume 0.001333 m3
