# Raccordement du branchement du bâtiment au réseau communal d'assainissement avec raccord piquage

- Propriété du fichier: CYPE INGENIEROS, S.A.
- Format: FIEBDC-3/2002
- Zone géographique: Sénégal
- Devise: XOF
- Coûts indirects: 3.00 %
- Frais généraux: 13.00 %
- Bénéfice: 6.00 %
- TVA: 18.00 %

## A VRD et aménagements extérieurs

### AA Assainissement

#### AAR Raccordements

**AAR030** U Raccordement du branchement du bâtiment au réseau communal d'assainissement avec raccord piquage.
Raccordement du branchement du bâtiment au réseau communal d'assainissement, de tuyauterie à paroi lisse, en PVC, de 200 mm de diamètre nominal, avec raccord piquage, de 160 mm de diamètre. Comprend clé de serrage.
Critère d'évaluation économique: Le prix ne comprend pas l'excavation.
Inclut: Implantation. Perforation avec une couronne diamantée. Retrait et stockage des décombres. Nettoyage des restes d'ouvrage. Chargement manuel des décombres dans le camion ou la benne. Connexion. Contrôle de son bon fonctionnement.
Critère pour le métré: Nombre d'unités prévues, selon documentation graphique du Projet.
Critère pour le mémoire: On mesurera le nombre d'unités réellement exécutées selon les spécifications du Projet.

| Code | U | Désignation | Quantité | Prix | Montant |
|---|---|---|---|---|---|
| mt11inj010a | U | Raccord piquage, de 160 mm de diamètre, équipé avec joint d'étanchéité mobile et bague de serrage de couleur orange, pour tuyauterie à paroi lisse, en PVC, de 200 mm de diamètre nominal et épaisseur entre 3 et 9 mm, y compris clé de serrage. (matériau) | 1.000 | 98358.42 | 98358.42 |
| mq05per020 | h | Perforeuse avec couronne diamantée et support, par voie sèche. (matériel) | 0.100 | 13449.66 | 1344.97 |
| mo020 | h | Compagnon professionnel III/CP2 construction. (main-d'œuvre) | 0.120 | 1757.70 | 210.92 |
| mo008 | h | Compagnon professionnel III/CP2 plombier. (main-d'œuvre) | 0.180 | 1806.40 | 325.15 |
| mo107 | h | Ouvrier professionnel II/OP plombier. (main-d'œuvre) | 0.180 | 1031.50 | 185.67 |
| % | % | Frais de chantier des unités d'ouvrage | 2 % | 100425.13 | 2008.50 |
|  |  | Coûts directs |  |  | 102433.63 |
