# Filtre

- Propriété du fichier: CYPE INGENIEROS, S.A.
- Format: FIEBDC-3/2002
- Zone géographique: Sénégal
- Devise: XOF
- Coûts indirects: 3.00 %
- Frais généraux: 13.00 %
- Bénéfice: 6.00 %
- TVA: 18.00 %

## A VRD et aménagements extérieurs

### AB Bassins et équipements de piscine

#### ABE Équipements électriques

**ABE050** U Filtre.
Filtre en fibre de verre renforcée avec résine en polyester, de 500 mm de diamètre, avec deux sorties de 1 1/2", débit de 9,5 m³/h et pression maximale de travail de 2,5 bar. Comprend le couvercle en polyester.
Inclut: Mise en place. Connexion et contrôle de son bon fonctionnement.
Critère pour le métré: Nombre d'unités prévues, selon documentation graphique du Projet.
Critère pour le mémoire: On mesurera le nombre d'unités réellement exécutées selon les spécifications du Projet.

| Code | U | Désignation | Quantité | Prix | Montant |
|---|---|---|---|---|---|
| mt47ped110a | U | Filtre en fibre de verre renforcée avec résine en polyester, de 500 mm de diamètre, avec deux sorties de 1 1/2", débit de 9,5 m³/h et pression maximale de travail de 2,5 bar, y compris le couvercle en polyester. (matériau) | 1.000 | 831532.50 | 831532.50 |
| mo008 | h | Compagnon professionnel III/CP2 plombier. (main-d'œuvre) | 1.874 | 1730.31 | 3242.60 |
| mo107 | h | Ouvrier professionnel II/OP plombier. (main-d'œuvre) | 1.874 | 988.16 | 1851.81 |
| % | % | Frais de chantier des unités d'ouvrage | 2 % | 836626.91 | 16732.54 |
|  |  | Coûts directs |  |  | 853359.45 |
