# Piscine préfabriquée

- Propriété du fichier: CYPE INGENIEROS, S.A.
- Format: FIEBDC-3/2002
- Zone géographique: Sénégal
- Devise: XOF
- Coûts indirects: 3.00 %
- Frais généraux: 13.00 %
- Bénéfice: 6.00 %
- TVA: 18.00 %

## A VRD et aménagements extérieurs

### AP Piscines complètes

#### APP Préfabriquées

**APP010** U Piscine préfabriquée.
Piscine préfabriquée compacte réalisée en atelier avec des couches successives de résines en polyester renforcées avec des fibres de verre jusqu'à atteindre une épaisseur de 1 cm, de forme rectangulaire, de dimensions 7,90x3,60x1,40 m (volume 43 m³), avec des marches de descente sur le perron du même matériau, finalisation de la surface polie et à tact doux, sans inclure l'excavation. Composée des éléments suivants: BASSIN avec skimmers, bouches de refoulement, prise de balai et bonde de fond; ÉQUIPEMENT COMPLET D'ÉPURATION et stérilisation de l'eau dans un abri préfabriqué en polyester; filtres; pompe monophasée, tuyaux et sables de silex; ÉQUIPEMENT ÉLECTRIQUE avec programmateur, thermique, contacteur, différentiel, etc; TUYAUTERIES en PVC 6 atm, en circuit fermé d'épuration; COURONNEMENT DE PISCINE avec arrêt périmétrique en pierre artificielle lavée de 50 cm de largeur; TRANSPORT ET DÉCHARGEMENT jusqu'à 50 km de rayon et déchargement avec grue jusqu'à 8 m. Comprend le dallage en béton armé de 10 cm d'épaisseur, réalisé avec béton BCN: CPJ-CEM II/A 32,5 - TP - B 25 - 15/25 - E: 2a - BA - P 18-305, le treillis soudé 150x300 mm et Ø 9,0-7,0 mm en acier FE E 500, et le remblai périmétrique postérieur de graves. Totalement installée et en fonctionnement.
Inclut: Préparation de la surface d'appui. Mise en place et fixation des différents équipements. Mise en place et fixation des accessoires et des pièces spéciales. Remplissage périmétrique du bassin. Vérification du fonctionnement correct de l'installation.
Critère pour le métré: Nombre d'unités prévues, selon documentation graphique du Projet.
Critère pour le mémoire: On mesurera le nombre d'unités réellement exécutées selon les spécifications du Projet.

| Code | U | Désignation | Quantité | Prix | Montant |
|---|---|---|---|---|---|
| mt10haf040rbeg | m³ | Béton prêt à l'emploi BCN: CPJ-CEM II/A 32,5 - TP - B 25 - 15/25 - E: 2a - BA - P 18-305. (matériau) | 3.000 | 75304.44 | 225913.32 |
| mt07ame100hgh | m² | Treillis soudé 150x300 mm, fils porteurs de 9 mm de diamètre et fils de répartition de 7 mm de diamètre, en acier Fe E 500. (matériau) | 34.500 | 3285.48 | 113349.06 |
| mt47ppi010c | U | Piscine préfabriquée en polyester, 7,90x3,60x1,40 m (volume 43 m³), composée d'un bassin avec skimmers, de bouches de refoulement, d'une prise de balai et d'une bonde de fond; équipement complet d'épuration et stérilisation de l'eau dans une cabine préfabriquée; équipement électrique, réseau de tuyauteries en PVC; escalier, accessoires et équipement de nettoyage. (matériau) | 1.000 | 7395679.44 | 7395679.44 |
| mt01arr010b | t | Grave de carrière, de 20 à 30 mm de diamètre. (matériau) | 35.000 | 7475.61 | 261646.35 |
| mt47ppi020c | U | Arrêt périmétrique en pierre artificielle pour le couronnement du bord d'une piscine préfabriquée en polyester, 7,90x3,60x1,40 m, volume 43 m³. Selon NF EN 771-5. (matériau) | 1.000 | 443705.60 | 443705.60 |
| mq07gte010c | h | Grue autopropulsée à bras télescopique avec une capacité d'élévation de 30 t et 27 m de hauteur maximale de travail. (matériel) | 4.500 | 35932.80 | 161697.60 |
| au00auh040 |  | Vibreur de béton, électrique. | 1.000 | 0.00 | 0.00 |
| mo041 | h | Compagnon professionnel III/CP2 VRD espaces publics. (main-d'œuvre) | 36.047 | 1683.89 | 60699.18 |
| mo087 | h | Ouvrier professionnel II/OP VRD espaces publics. (main-d'œuvre) | 54.070 | 990.05 | 53532.00 |
| % | % | Frais de chantier des unités d'ouvrage | 2 % | 8716222.55 | 174324.45 |
|  |  | Coûts directs |  |  | 8890547.00 |
