# Démolition d'un abri métallique de voiture, en parking extérieur

- Propriété du fichier: CYPE INGENIEROS, S.A.
- Format: FIEBDC-3/2002
- Zone géographique: Sénégal
- Devise: XOF
- Coûts indirects: 3.00 %
- Frais généraux: 13.00 %
- Bénéfice: 6.00 %
- TVA: 18.00 %

## A VRD et aménagements extérieurs

### AU Aires de stationnement

#### AUD Démolition

**AUD020** m² Démolition d'un abri métallique de voiture, en parking extérieur.
Démolition d'un abri métallique de voiture, en parking extérieur, via le démontage de structure métallique, constituée de poteaux, poutres et pannes en acier, avec poste d'oxycoupage, démontage préalable de la couverture de tôle profilée en acier, fixée mécaniquement sur panne structurale, avec des moyens manuels, et chargement manuel dans le camion ou la benne.
Critère d'évaluation économique: Le prix ne comprend pas la démolition de la fondation.
Inclut: Démolition de l'élément. Fragmentation des décombres en pièces maniables. Retrait et stockage des décombres. Nettoyage des restes d'ouvrage. Chargement manuel des décombres dans le camion ou la benne.
Critère pour le métré: Surface mesurée selon documentation graphique du Projet.
Critère pour le mémoire: On mesurera la surface réellement démolie selon les spécifications du Projet.

| Code | U | Désignation | Quantité | Prix | Montant |
|---|---|---|---|---|---|
| mq08sol010 | h | Poste d'oxycoupage, avec acétylène comme combustible et oxygène comme comburant. (matériel) | 0.118 | 3952.61 | 466.41 |
| mo019 | h | Compagnon professionnel III/CP2 soudeur. (main-d'œuvre) | 0.144 | 1781.29 | 256.51 |
| mo113 | h | Ouvrier d'exécution I/OE1 construction. (main-d'œuvre) | 0.312 | 993.55 | 309.99 |
| % | % | Frais de chantier des unités d'ouvrage | 2 % | 1032.91 | 20.66 |
|  |  | Coûts directs |  |  | 1053.57 |
