# Bardage ventilé, en stratifiés compacts haute pression (HPL)

- Propriété du fichier: CYPE INGENIEROS, S.A.
- Format: FIEBDC-3/2002
- Zone géographique: Sénégal
- Devise: XOF
- Coûts indirects: 3.00 %
- Frais généraux: 13.00 %
- Bénéfice: 6.00 %
- TVA: 18.00 %

## E Enveloppe et finition extérieure

### EB Revêtements et bardages de parement

#### EBH Bardages ventilés en stratifié HPL

**EBH010** m² Bardage ventilé, en stratifiés compacts haute pression (HPL).
Bardage ventilé, en stratifiés compacts haute pression (HPL), de 1400x600x6 mm, finition mat, couleur à choisir, avec le prix augmenté de 5% pour cause de pièces spéciales pour la résolution des points singuliers; mise en place avec le système de fixation visible avec des rivets aveugles, sur l'ossature de soutien en alliage d'aluminium EN AW-6060 T5. Comprend rivets aveugles, en aluminium ou en acier inoxydable A2 ou A4, pour la fixation du revêtement à l'ossature de soutien; tirefonds en acier inoxydable A2 et chevilles en nylon pour la fixation des profilés à l'ossature à la couche principale en maçonnerie, et chevilles à expansion, en acier inoxydable A2 pour la fixation des profilés au plancher.
Critère d'évaluation économique: Le prix ne comprend pas l'isolation thermique.
Inclut: Nettoyage et préparation de la surface support. Implantation des joints de dilatation et des pans. Implantation du calepinage du revêtement et des points d'ancrage de l'ossature de soutien. Fixation de l'ossature de soutien à la paroi principale et au plancher. Préparation du revêtement. Aplomb, nivellement et alignement du revêtement. Fixation définitive du revêtement à l'ossature de soutien. Réalisation de tous les travaux nécessaires pour la résolution des ouvertures. Résolution des points singuliers.
Critère pour le métré: Surface mesurée selon documentation graphique du Projet, sans déduire les ouvertures inférieures à 1 m², déduisant 50% des ouvertures entre 1 et 2 m² et 100% des ouvertures de plus de 2 m², ajoutant au contraire, à ces dernières, la surface de la partie intérieure de l'ouverture, correspondant à la développée des jambages et des linteaux. Dans les ouvertures qui ne sont pas déduites, ou qui sont partiellement déduites, sont inclus les travaux pour réaliser la surface intérieure de l'ouverture.
Critère pour le mémoire: On mesurera la surface réellement exécutée selon les spécifications du Projet, sans déduire les ouvertures inférieures à 1 m², déduisant 50% des ouvertures entre 1 et 2 m² et 100% des ouvertures de plus de 2 m², ajoutant au contraire, à ces dernières, la surface de la partie intérieure de l'ouverture, correspondant à la développée des jambages et des linteaux. Dans les ouvertures qui ne sont pas déduites, ou qui sont partiellement déduites, sont inclus les travaux pour réaliser la surface intérieure de l'ouverture.

| Code | U | Désignation | Quantité | Prix | Montant |
|---|---|---|---|---|---|
| mt12prg010ihab | m² | Stratifié compact haute pression (HPL), de 1400x600x6 mm, finition mat, couleur à choisir, Euroclasse B-s2, d0 de réaction au feu, selon NF EN 13501-1, à base de résines thermodurcissables qui ne contiennent pas d'urée-formaldéhyde, renforcée homogènement avec des fibres de bois certifié FSC ou PEFC, avec surface décorative non mélaminique et propriétés antigraffiti durant toute sa vie utile, type EDF selon NF EN 438-2, avec résistance aux rayons ultraviolets non inférieure à 4-5 en contrastant avec l'échelle de gris de NF EN 20105-A02; avec le prix augmenté de 5% pour cause de pièces spéciales pour la résolution des points singuliers. (matériau) | 1.000 | 45965.29 | 45965.29 |
| mt12prg020m | m² | Sous-structure support, pour le soutien du bardage en stratifiés compacts haute pression (HPL), avec le système de fixation visible avec des rivets aveugles, formée de: profilés verticaux en T de 110x52x2 mm et en L de 50x42x2 mm, en aluminium de composition 6060 avec traitement thermique T5 et équerres de charge de 150x40 mm et équerres d'appui de 80x40 mm, en aluminium de composition 6060 avec traitement thermique T5; avec rivets aveugles, en aluminium ou en acier inoxydable A2 ou A4, pour la fixation du revêtement à l'ossature de soutien; tirefonds en acier inoxydable A2 et chevilles en nylon pour la fixation des profilés à l'ossature à la couche principale en maçonnerie, et chevilles à expansion, en acier inoxydable A2 pour la fixation des profilés au plancher. (matériau) | 1.000 | 29470.32 | 29470.32 |
| op00ato010 |  | Tournevis. | 1.000 | 0.00 | 0.00 |
| mo052 | h | Compagnon professionnel III/CP2 poseur de systèmes de façades préfabriqués. (main-d'œuvre) | 1.009 | 1700.48 | 1715.78 |
| mo099 | h | Ouvrier professionnel II/OP poseur de systèmes de façades préfabriqués. (main-d'œuvre) | 1.009 | 972.98 | 981.74 |
| % | % | Frais de chantier des unités d'ouvrage | 3 % | 78133.13 | 2343.99 |
|  |  | Coûts directs |  |  | 80477.12 |
