# Volet roulant à lames

- Propriété du fichier: CYPE INGENIEROS, S.A.
- Format: FIEBDC-3/2002
- Zone géographique: Sénégal
- Devise: XOF
- Coûts indirects: 3.00 %
- Frais généraux: 13.00 %
- Bénéfice: 6.00 %
- TVA: 18.00 %

## E Enveloppe et finition extérieure

### EF Fermetures et protections solaires

#### EFV Volets

**EFV010** m² Volet roulant à lames.
Volet roulant à lames de sécurité en aluminium extrudé de 50 mm de hauteur, couleur blanche, équipé d'un axe, de disques de coupe, de capsules et de tous ses accessoires, à actionnement automatique par moteur électrique, dans un coffre de volet déjà réalisé.
Inclut: Introduction du volet roulant par les profilés guides sur toute la longueur de ceux-ci. Emboîtement de l'axe du rouleau dans les supports disposés dans le coffre du volet roulant. Enroulement du volet roulant.
Critère pour le métré: Surface du vide à fermer, mesurée selon documentation graphique du Projet.
Critère pour le mémoire: On mesurera, avec les dimensions du vide, la surface réellement exécutée selon les spécifications du Projet.

| Code | U | Désignation | Quantité | Prix | Montant |
|---|---|---|---|---|---|
| mt25per020a | m² | Volet roulant à lames de sécurité en aluminium extrudé, de 50 mm de hauteur, couleur blanche, équipé d'un axe, de disques, de capsules et de tous ses accessoires, selon NF EN 13659. (matériau) | 1.050 | 90772.28 | 95310.89 |
| mt24per005c | U | Kit de moteur électrique, avec accessoires et appareillage pour actionnement automatique du volet roulant. (matériau) | 1.000 | 87474.49 | 87474.49 |
| op00ato010 |  | Tournevis. | 1.000 | 0.00 | 0.00 |
| mo011 | h | Compagnon professionnel III/CP2 monteur. (main-d'œuvre) | 0.162 | 1730.31 | 280.31 |
| mo080 | h | Ouvrier professionnel II/OP monteur. (main-d'œuvre) | 0.162 | 990.05 | 160.39 |
| mo003 | h | Compagnon professionnel III/CP2 électricien. (main-d'œuvre) | 0.180 | 1730.31 | 311.46 |
| % | % | Frais de chantier des unités d'ouvrage | 2 % | 183537.54 | 3670.75 |
|  |  | Coûts directs |  |  | 187208.29 |
