# Isolation thermique de lanterneau en toiture terrasse chaude, inaccessible, métallique étanche, avec des panneaux en laine minérale

- Propriété du fichier: CYPE INGENIEROS, S.A.
- Format: FIEBDC-3/2002
- Zone géographique: Sénégal
- Devise: XOF
- Coûts indirects: 3.00 %
- Frais généraux: 13.00 %
- Bénéfice: 6.00 %
- TVA: 18.00 %

## E Enveloppe et finition extérieure

### EI Isolations extérieures

#### EIT Ponts thermiques

**EIT070** U Isolation thermique de lanterneau en toiture terrasse chaude, inaccessible, métallique étanche, avec des panneaux en laine minérale.
Isolation thermique de lanterneau en toiture terrasse chaude, inaccessible, métallique étanche, constituée de panneau rigide en laine de roche soudable "ROCKWOOL", selon NF EN 13162, à double densité (230 kg/m³ dans la couche supérieure et 150 kg/m³ dans la couche inférieure), revêtu sur la face supérieure par un tissu de verre blanc, de 40 mm d'épaisseur, résistance thermique 0,95 m²K/W, conductivité thermique 0,041 W/(mK), placé bord à bord dans le périmètre de l'ouverture du lanterneau.
Inclut: Implantation et découpe de l'isolant. Mise en place de l'isolant.
Critère pour le métré: Surface mesurée selon documentation graphique du Projet.
Critère pour le mémoire: On mesurera la surface réellement exécutée selon les spécifications du Projet.

| Code | U | Désignation | Quantité | Prix | Montant |
|---|---|---|---|---|---|
| mt16lrw021be | m² | Panneau rigide en laine de roche soudable "ROCKWOOL", selon NF EN 13162, à double densité (230 kg/m³ dans la couche supérieure et 150 kg/m³ dans la couche inférieure), revêtu sur la face supérieure par un tissu de verre blanc, de 40 mm d'épaisseur, résistance thermique 0,95 m²K/W, conductivité thermique 0,041 W/(mK), Euroclasse A2-s1, d0 de réaction au feu selon NF EN 13501-1, chaleur spécifique 840 J/kgK et coefficient de résistance à la diffusion de la vapeur d'eau 1. (matériau) | 1.000 | 26558.13 | 26558.13 |
| mo054 | h | Compagnon professionnel III/CP2 poseur d'isolants rigides ou flexibles. (main-d'œuvre) | 0.180 | 1806.40 | 325.15 |
| mo101 | h | Ouvrier professionnel II/OP poseur d'isolants rigides ou flexibles. (main-d'œuvre) | 0.180 | 1033.38 | 186.01 |
| % | % | Frais de chantier des unités d'ouvrage | 2 % | 27069.29 | 541.39 |
|  |  | Coûts directs |  |  | 27610.68 |
