# Enduit traditionnel imitation maçonnerie sur parement extérieur

- Propriété du fichier: CYPE INGENIEROS, S.A.
- Format: FIEBDC-3/2002
- Zone géographique: Sénégal
- Devise: XOF
- Coûts indirects: 3.00 %
- Frais généraux: 13.00 %
- Bénéfice: 6.00 %
- TVA: 18.00 %

## E Enveloppe et finition extérieure

### EN Enduits traditionnels et stucs

#### ENH Enduits à la chaux

**ENH020** m² Enduit traditionnel imitation maçonnerie sur parement extérieur.
Réalisation d'un enduit traditionnel avec raclette, par application manuelle sur un parement extérieur, sous-enduit préalable (non compris dans ce prix), à deux couches de mortier de chaux aérienne éteinte de 15 et 10 mm d'épaisseur respectivement; la première de dosage 1:4 et à gros granulats et la seconde, dont le pigment est compris dans la masse, de dosage 1:4 et à granulats de granulométrie très soignée et de grosseurs allant de 0,2 à 2 mm (sable de marbre). Finition superficielle: elle sera exécutée avec une raclette appliquée sur la dernière couche, une fois le dessin du calepinage de la pierre réalisé sur elle. Comprend la préparation de la surface support, mise en place d'une maille en fibre de verre anti-alcalin pour le renfort des rencontres entre matériaux différents et en abouts de plancher, sur 20% de la surface du parement, la réalisation des joints, des coins, des guides, des arêtes, feuillures, jambages, linteaux, les arrêts aux rencontres avec les parements, les revêtements et les autres éléments placés sur sa surface.
Inclut: Préparation de la surface support. Placement de la maille entre différents matériaux et en abouts de plancher. Calepinage des pans. Préparation et application d'une première couche. Préparation et application d'une seconde couche. Réalisation des joints et des rencontres. Finition superficielle. Révisions et nettoyage final.
Critère pour le métré: Surface mesurée selon documentation graphique du Projet, en déduisant les baies de surface supérieure à 2 m² et en incluant le développement des feuillures.
Critère pour le mémoire: On mesurera la surface réellement exécutée selon les spécifications du Projet, en déduisant les baies de surface supérieure à 2 m² et en incluant le développement des feuillures.

| Code | U | Désignation | Quantité | Prix | Montant |
|---|---|---|---|---|---|
| mt28pmc010a | m³ | Pâte de mortier de chaux pour enduits, y compris les gravillons. (matériau) | 0.025 | 105310.54 | 2632.76 |
| mt09var030a | m² | Maille en fibre de verre tissée, avec imprégnation en PVC, de 10x10 mm de vide de maille, anti-alcalin, de 115 à 125 g/m² et 500 µm d'épaisseur, pour armer des enduits traditionnels, enduits de ciment et mortiers. (matériau) | 0.210 | 1130.61 | 237.43 |
| mt09pmr010 | kg | Pigment pour mortiers et enduits. (matériau) | 0.015 | 6564.82 | 98.47 |
| op00tal020 |  | Malaxeur électrique. | 1.000 | 0.00 | 0.00 |
| mo039 | h | Compagnon professionnel III/CP2 enduiseur. (main-d'œuvre) | 0.937 | 1757.70 | 1646.96 |
| mo079 | h | Ouvrier professionnel II/OP enduiseur. (main-d'œuvre) | 0.937 | 1033.38 | 968.28 |
| mo111 | h | Ouvrier d'exécution I/OE2 enduiseur. (main-d'œuvre) | 0.475 | 1026.07 | 487.38 |
| % | % | Frais de chantier des unités d'ouvrage | 2 % | 6071.28 | 121.43 |
|  |  | Coûts directs |  |  | 6192.71 |
