# Couche séparatrice en toiture terrasse: film de polyéthylène

- Propriété du fichier: CYPE INGENIEROS, S.A.
- Format: FIEBDC-3/2002
- Zone géographique: Sénégal
- Devise: XOF
- Coûts indirects: 3.00 %
- Frais généraux: 13.00 %
- Bénéfice: 6.00 %
- TVA: 18.00 %

## E Enveloppe et finition extérieure

### ET Couvertures de toitures terrasses

#### ETG Couches séparatrices

**ETG020** m² Couche séparatrice en toiture terrasse: film de polyéthylène.
Couche séparatrice en toiture terrasse: film de polyéthylène de 0,20 mm d'épaisseur et 184 g/m² de masse surfacique. Mise en place: avec des recouvrements, directement sous l'imperméabilisation.
Inclut: Mise en place de la couche séparatrice.
Critère pour le métré: Surface mesurée selon documentation graphique du Projet.
Critère pour le mémoire: On mesurera la surface réellement exécutée selon les spécifications du Projet, y compris les bords et les recouvrements.

| Code | U | Désignation | Quantité | Prix | Montant |
|---|---|---|---|---|---|
| mt16png010d | m² | Film de polyéthylène de 0,2 mm d'épaisseur et 184 g/m² de masse surfacique. (matériau) | 1.100 | 358.97 | 394.87 |
| mo029 | h | Compagnon professionnel III/CP2 poseur de membranes d'étanchéité. (main-d'œuvre) | 0.024 | 1654.86 | 39.72 |
| mo067 | h | Ouvrier professionnel II/OP poseur de membranes d'étanchéité. (main-d'œuvre) | 0.048 | 972.98 | 46.70 |
| % | % | Frais de chantier des unités d'ouvrage | 2 % | 481.29 | 9.63 |
|  |  | Coûts directs |  |  | 490.92 |
