# Couche de mortier de ciment, pour la régularisation du support continu en béton, en toiture inclinée

- Propriété du fichier: CYPE INGENIEROS, S.A.
- Format: FIEBDC-3/2002
- Zone géographique: Sénégal
- Devise: XOF
- Coûts indirects: 3.00 %
- Frais généraux: 13.00 %
- Bénéfice: 6.00 %
- TVA: 18.00 %

## E Enveloppe et finition extérieure

### EU Couvertures de toitures inclinées

#### EUE Couches de régularisation, formes et chapes

**EUE010** m² Couche de mortier de ciment, pour la régularisation du support continu en béton, en toiture inclinée.
Couche de mortier de ciment, confectionné sur chantier, dosage 1:6, de 3 cm d'épaisseur, finition lissée, pour la régularisation du support continu en béton, en toiture inclinée.
Inclut: Coulage, extension et réglage de la couche de mortier de régularisation.
Critère pour le métré: Surface mesurée selon documentation graphique du Projet.
Critère pour le mémoire: On mesurera la surface réellement exécutée selon les spécifications du Projet.

| Code | U | Désignation | Quantité | Prix | Montant |
|---|---|---|---|---|---|
| mt08aaa010a | m³ | Eau. (matériau) | 0.006 | 1089.22 | 6.54 |
| mt01arg005a | t | Sable de carrière, pour mortier confectionné sur le chantier. (matériau) | 0.049 | 11641.92 | 570.45 |
| mt08cem000a | kg | Ciment gris en sacs. (matériau) | 7.500 | 79.15 | 593.63 |
| mo020 | h | Compagnon professionnel III/CP2 construction. (main-d'œuvre) | 0.180 | 1654.86 | 297.87 |
| mo077 | h | Ouvrier professionnel II/OP construction. (main-d'œuvre) | 0.240 | 972.98 | 233.52 |
| % | % | Frais de chantier des unités d'ouvrage | 2 % | 1702.01 | 34.04 |
|  |  | Coûts directs |  |  | 1736.05 |
