# Couverture de plaques en fibrociment sans amiante

- Propriété du fichier: CYPE INGENIEROS, S.A.
- Format: FIEBDC-3/2002
- Zone géographique: Sénégal
- Devise: XOF
- Coûts indirects: 3.00 %
- Frais généraux: 13.00 %
- Bénéfice: 6.00 %
- TVA: 18.00 %

## E Enveloppe et finition extérieure

### EU Couvertures de toitures inclinées

#### EUM Plaques de fibrociment

**EUM010** m² Couverture de plaques en fibrociment sans amiante.
Couverture de plaques ondulées en fibrociment sans amiante de 3000 mm de longueur, 1100 mm de largeur et 6 mm d'épaisseur, couleur argile; Euroclasse A1 de réaction au feu selon NF EN 13501-1, pour toiture inclinée, avec une pente supérieure à 10%, mises en place avec un recouvrement de la plaque supérieure de 150 mm et fixées mécaniquement sur tout type de pannes structurales. Comprend les accessoires de fixation des plaques et bourrelet autocollant de scellement pour l'étanchéité du recouvrement des plaques.
Critère d'évaluation économique: Le prix ne comprend ni la surface support ni les points singuliers et les pièces spéciales de la couverture.
Inclut: Nettoyage de la surface support. Fixation des plaques. Scellement des joints.
Critère pour le métré: Surface du versant mesurée en grandeur réelle, selon documentation graphique du Projet.
Critère pour le mémoire: On mesurera, en grandeur réelle, la surface réellement exécutée selon les spécifications du Projet.

| Code | U | Désignation | Quantité | Prix | Montant |
|---|---|---|---|---|---|
| mt13eur010a | U | Plaque ondulée en fibrociment sans amiante, de 3000 mm de longueur, 1100 mm de largeur et 6 mm d'épaisseur, couleur argile; Euroclasse A1 de réaction au feu selon NF EN 13501-1. Selon NF EN 494. (matériau) | 0.351 | 38514.10 | 13518.45 |
| mt13eur110a | m | Bourrelet autocollant, pour le scellement d'étanchéité des recouvrements des plaques ondulées en fibrociment sans amiante. (matériau) | 1.100 | 560.51 | 616.56 |
| mt13eur100a | U | Kit d'accessoires de fixation, pour plaques ondulées en fibrociment sans amiante. (matériau) | 1.000 | 8704.95 | 8704.95 |
| mo051 | h | Compagnon professionnel III/CP2 monteur de parois industrielles. (main-d'œuvre) | 0.180 | 1700.48 | 306.09 |
| mo098 | h | Ouvrier professionnel II/OP monteur de parois industrielles. (main-d'œuvre) | 0.132 | 972.98 | 128.43 |
| % | % | Frais de chantier des unités d'ouvrage | 2 % | 23274.48 | 465.49 |
|  |  | Coûts directs |  |  | 23739.97 |
