# Couverture de bacs en zinc

- Propriété du fichier: CYPE INGENIEROS, S.A.
- Format: FIEBDC-3/2002
- Zone géographique: Sénégal
- Devise: XOF
- Coûts indirects: 3.00 %
- Frais généraux: 13.00 %
- Bénéfice: 6.00 %
- TVA: 18.00 %

## E Enveloppe et finition extérieure

### EU Couvertures de toitures inclinées

#### EUZ Bacs en zinc

**EUZ010** m² Couverture de bacs en zinc.
Couverture de bacs en zinc de 0,7 mm d'épaisseur et 580 mm entre axes, finition naturelle, sur nappe drainante à excroissances en polyéthylène haute densité (PEHD/HDPE), avec des excroissances de 7,5 mm de hauteur, résistance à la compression 150 kN/m² selon NF EN ISO 604, capacité de drainage 5 l/(s·m) et masse nominale 0,5 kg/m², sur une toiture inclinée, avec une pente supérieure à 25%. Système de fixation cachée, via la jonction longitudinale des bacs au moyen de joints angulaires à sertissage double, de 25 mm de hauteur et la jonction transversale en dénivelé. Comprend les accessoires de fixation des tôles.
Critère d'évaluation économique: Le prix ne comprend ni la surface support ni les points singuliers et les pièces spéciales de la couverture.
Inclut: Nettoyage de la surface support. Mise en place de la nappe drainante. Découpe, préparation et mise en place des bacs. Fixation mécanique des bacs. Resolution des joints transversaux et longitudinaux.
Critère pour le métré: Surface mesurée en grandeur nature, selon documentation graphique du Projet, en déduisant les ouvertures de surface supérieure à 1 m².
Critère pour le mémoire: On mesurera, en grandeur réelle, la surface réellement exécutée selon les spécifications du Projet, en déduisant les ouvertures de surface supérieure à 1 m².

| Code | U | Désignation | Quantité | Prix | Montant |
|---|---|---|---|---|---|
| mt13ccz010a | m² | Bac en zinc de 0,7 mm d'épaisseur et 580 mm entre axes, finition naturelle, pour système à joint debout de 25 mm de hauteur. (matériau) | 1.280 | 27070.28 | 34649.96 |
| mt14gdo010a | m² | Nappe drainante à excroissances en polyéthylène haute densité (PEHD/HDPE), avec des excroissances de 7,5 mm de hauteur, résistance à la compression 150 kN/m² selon NF EN ISO 604, capacité de drainage 5 l/(s·m) et masse nominale 0,5 kg/m². (matériau) | 1.050 | 1825.92 | 1917.22 |
| mt13ccz100 | U | Kit d'accessoires de fixation, pour bacs en zinc, dans les toitures inclinées. (matériau) | 1.000 | 1681.54 | 1681.54 |
| mt13ccz110a | U | Kit d'accessoires pour la résolution de jonctions transversales en dénivelé des bacs de zinc, dans les toitures inclinées. (matériau) | 1.000 | 1681.54 | 1681.54 |
| op00ciz010 |  | Cisaille. | 1.000 | 0.00 | 0.00 |
| op00roe010 |  | Grignoteuse. | 1.000 | 0.00 | 0.00 |
| mo051 | h | Compagnon professionnel III/CP2 monteur de parois industrielles. (main-d'œuvre) | 0.757 | 1700.48 | 1287.26 |
| mo098 | h | Ouvrier professionnel II/OP monteur de parois industrielles. (main-d'œuvre) | 1.514 | 972.98 | 1473.09 |
| % | % | Frais de chantier des unités d'ouvrage | 2 % | 42690.61 | 853.81 |
|  |  | Coûts directs |  |  | 43544.42 |
