# Faux plafond démontable à l'extérieur de lames de bois massif

- Propriété du fichier: CYPE INGENIEROS, S.A.
- Format: FIEBDC-3/2002
- Zone géographique: Sénégal
- Devise: XOF
- Coûts indirects: 3.00 %
- Frais généraux: 13.00 %
- Bénéfice: 6.00 %
- TVA: 18.00 %

## E Enveloppe et finition extérieure

### EW Revêtements de plafonds

#### EWB Plafonds suspendus non démontables, en bois

**EWB010** m² Faux plafond démontable à l'extérieur de lames de bois massif.
Faux plafond suspendu démontable à l'extérieur, situé à une hauteur inférieure à 4 m, constitué de: OSSATURE: structure métallique en acier galvanisé de profilés T 24 24x33x3700 mm, avec une modulation de 600 mm, suspendus du plafond ou de l'élément porteur horizontal en bois avec des tiges et des crochets tous les 1200 mm et profilés d'écartement encastrés dans les profilés primaires; LAMES DE BOIS: lames de pin sylvestre (Pinus sylvestris), à bords à rainure et languette et cannelures sur la face cachée, finition verni, de 3000x96x16 mm, avec classe d'emploi 1 et 2, selon NF EN 335. Comprend les lambourdes en bois pour arrêt latéral de faux plafond, les fixations pour l'ancrage des profilés et les accessoires de montage.
Inclut: Implantation du niveau final et des axes de l'ossature modulaire. Découpe des tasseaux. Fixation des tasseaux à la surface support. Fixation de l'ossature modulaire au plancher ou à l'élément porteur. Découpe des lames. Fixation des lames. Fixation des lames périmétriques en bois aux tasseaux. Résolution des rencontres et des points singuliers. Réalisation de vides pour la réception d'éventuels éléments d'ancrage et/ou d'installations.
Critère pour le métré: Surface mesurée entre les parements, selon documentation graphique du Projet, sans déduire les trémies pour les installations.
Critère pour le mémoire: On mesurera la surface réellement exécutée selon les spécifications du Projet, sans décompter les trémies pour les installations.

| Code | U | Désignation | Quantité | Prix | Montant |
|---|---|---|---|---|---|
| mt07emr111a | U | Clou, de 4 mm de diamètre et 40 mm de longueur, en acier galvanisé à haute adhérence. (matériau) | 3.500 | 64.44 | 225.54 |
| mt12psg190 | U | Tige d'accroche. (matériau) | 1.300 | 326.97 | 425.06 |
| mt12psg210c | U | Connexion supérieure pour fixer la tige à la suspente, en faux plafonds suspendus. (matériau) | 1.500 | 488.42 | 732.63 |
| mt12psg210b | U | Goupille pour la fixation de la suspente, en faux plafonds suspendus. (matériau) | 1.500 | 36.58 | 54.87 |
| mt12psg210a | U | Attache pour faux plafonds suspendus. (matériau) | 1.500 | 317.16 | 475.74 |
| mt12fpg040hj | m | Profilé primaire T 24 24x33x3700 mm, couleur blanche, en acier galvanisé, selon NF EN 13964. (matériau) | 1.050 | 535.04 | 561.79 |
| mt22www100 | U | Clip en acier galvanisé, pour la fixation des lames en bois en faux-plafonds continus suspendus avec des profilés en T. (matériau) | 12.000 | 350.21 | 4202.52 |
| mt12fpg070b | m | Profilé d'écartement en U 26/15,5/600 mm, en acier galvanisé. (matériau) | 0.500 | 350.21 | 175.11 |
| mt22bar030a | m² | Lames de pin sylvestre (Pinus sylvestris), à bords à rainure et languette et cannelures sur la face cachée, finition verni, de 3000x96x16 mm, avec classe d'emploi 1 et 2, selon NF EN 335. (matériau) | 1.050 | 22425.81 | 23547.10 |
| mt07mee203cd | m | Tasseau de 28x28 mm de section, en bois de pin maritime (Pinus pinaster), traité en autoclave, avec classe d'emploi 4, selon NF EN 335, finition brossée, avec une humidité inférieure à 20%. (matériau) | 1.000 | 672.39 | 672.39 |
| mt07emr113ae | U | Vis autoforeuse pour bois, de 3,5 mm de diamètre et 50 mm de longueur, en acier galvanisé avec revêtement en chrome. (matériau) | 2.500 | 50.29 | 125.73 |
| op00cep010 |  | Varlope. | 1.000 | 0.00 | 0.00 |
| op00tro010 |  | Scie à tronçonner. | 1.000 | 0.00 | 0.00 |
| op00ato010 |  | Tournevis. | 1.000 | 0.00 | 0.00 |
| op00tal010 |  | Perceuse. | 1.000 | 0.00 | 0.00 |
| op00cor050 |  | Coupeuse manuelle de bois, à disque. | 1.000 | 0.00 | 0.00 |
| mo015 | h | Compagnon professionnel III/CP2 monteur de faux plafonds en plaques de plâtre. (main-d'œuvre) | 0.602 | 1700.48 | 1023.69 |
| mo082 | h | Ouvrier professionnel II/OP monteur de faux plafonds en plaques de plâtre. (main-d'œuvre) | 0.650 | 972.98 | 632.44 |
| % | % | Frais de chantier des unités d'ouvrage | 2 % | 32854.61 | 657.09 |
|  |  | Coûts directs |  |  | 33511.70 |
