# Faux plafond continu en plaques de ciment. Système "PLACO"

- Propriété du fichier: CYPE INGENIEROS, S.A.
- Format: FIEBDC-3/2002
- Zone géographique: Sénégal
- Devise: XOF
- Coûts indirects: 3.00 %
- Frais généraux: 13.00 %
- Bénéfice: 6.00 %
- TVA: 18.00 %

## F Aménagements et finitions

### FL Revêtements de plafonds

#### FLC Plafonds suspendus non démontables, en plaques de ciment

**FLC030** m² Faux plafond continu en plaques de ciment. Système "PLACO".
Faux plafond continu suspendu, lisse, situé à une hauteur inférieure à 4 m. Système Placo Hydro Premium "PLACO", constitué de: OSSATURE: structure métallique de profilés primaires F530 "PLACO"; PLAQUES: une couche de plaques de ciment à rendement élevé, Aquaroc 13 "PLACO", de 12,5x1200x900 mm. Comprend l'adhésif de haute résistance, Aquaroc "PLACO" et le ruban autoadhésif en maille en fibre de verre, "PLACO".
Inclut: Implantation des axes de la structure métallique. Signalisation des points d'ancrage au plancher ou à l'élément support. Nivellement et suspension des profilés primaires. Découpe des plaques. Fixation des plaques. Résolution des rencontres et des points singuliers. Traitement des joints.
Critère pour le métré: Surface mesurée entre les parements, selon documentation graphique du Projet, sans déduire les trémies pour les installations.
Critère pour le mémoire: On mesurera la surface réellement exécutée selon les spécifications du Projet

| Code | U | Désignation | Quantité | Prix | Montant |
|---|---|---|---|---|---|
| mt12ple010b | U | Tige filetée galvanisée "PLACO", de 6 mm de diamètre et 1000 mm de longueur. (matériau) | 1.800 | 814.24 | 1465.63 |
| mt12ple020 | U | Crochet d'accroche F-530 "PLACO". (matériau) | 1.800 | 259.51 | 467.12 |
| mt12plp010 | m | Profilé en acier galvanisé, F-530 "PLACO", fabriqué par laminage à froid, de 3000 mm de longueur, 45x16 mm de section et 0,6 mm d'épaisseur, pour la réalisation de contrecloisons et plafonds, selon NF DTU 25.41 P1-2 et NF EN 14195. (matériau) | 3.000 | 1532.18 | 4596.54 |
| mt12ple030 | U | Pièce de raccord F-530 "PLACO". (matériau) | 0.160 | 271.41 | 43.43 |
| mt12plt030b | U | Vis autoforeuse à tôle, TRPF 13 "PLACO", de 13 mm de longueur. (matériau) | 1.000 | 14.01 | 14.01 |
| mt12plq010a | m² | Plaque de ciment à rendement élevé, Aquaroc 13 "PLACO", de 12,5x1200x900 mm. (matériau) | 1.050 | 25609.24 | 26889.70 |
| mt12plq020a | U | Vis THTPF 25 "PLACO", avec tête en trompette, de 25 mm de longueur, pour installation de plaques de ciment sur des profilés. (matériau) | 15.000 | 40.76 | 611.40 |
| mt12plq030a | U | Cartouche de 310 cm³ d'adhésif de haute résistance, Aquaroc "PLACO", pour traitement des joints. (matériau) | 0.500 | 12791.48 | 6395.74 |
| mt12plj030 | m | Ruban autoadhésif en maille en fibre de verre, "PLACO", pour renfort des joints. (matériau) | 2.800 | 644.00 | 1803.20 |
| op00fre010 |  | Fraiseuse. | 1.000 | 0.00 | 0.00 |
| op00ato010 |  | Tournevis. | 1.000 | 0.00 | 0.00 |
| mo015 | h | Compagnon professionnel III/CP2 monteur de faux plafonds en plaques de plâtre. (main-d'œuvre) | 0.334 | 1700.48 | 567.96 |
| mo082 | h | Ouvrier professionnel II/OP monteur de faux plafonds en plaques de plâtre. (main-d'œuvre) | 0.334 | 972.98 | 324.98 |
| % | % | Frais de chantier des unités d'ouvrage | 2 % | 43179.71 | 863.59 |
|  |  | Coûts directs |  |  | 44043.30 |
