# Faux plafond démontable à lames de PVC

- Propriété du fichier: CYPE INGENIEROS, S.A.
- Format: FIEBDC-3/2002
- Zone géographique: Sénégal
- Devise: XOF
- Coûts indirects: 3.00 %
- Frais généraux: 13.00 %
- Bénéfice: 6.00 %
- TVA: 18.00 %

## F Aménagements et finitions

### FL Revêtements de plafonds

#### FLP Plafonds suspendus démontables, en PVC

**FLP010** m² Faux plafond démontable à lames de PVC.
Faux plafond suspendu démontable, situé à une hauteur inférieure à 4 m, constitué de: OSSATURE: ossature métallique cachée fixée au plancher ou élément porteur avec des tiges et des crochets; LAMES DE PVC: lames en PVC, de 85 mm de largeur, avec 15 mm de séparation, couleur blanche. Comprend les profilés d'arrêt périphérique, les fixations pour l'ancrage des profilés et les accessoires de montage.
Inclut: Implantation des axes de l'ossature modulaire. Signalisation des points d'ancrage au plancher ou à l'élément support. Nivellement et fixation des profilés périmétriques. Nivellement et suspension des profilés. Découpe et assemblage des lames. Résolution des rencontres et des points singuliers. Réalisation de vides pour la réception d'éventuels éléments d'ancrage et/ou d'installations.
Critère pour le métré: Surface mesurée entre les parements, selon documentation graphique du Projet, sans déduire les trémies pour les installations.
Critère pour le mémoire: On mesurera la surface réellement exécutée selon les spécifications du Projet, sans décompter les trémies pour les installations.

| Code | U | Désignation | Quantité | Prix | Montant |
|---|---|---|---|---|---|
| mt12fpv010a | m | Lame en PVC, horizontale, de 85 mm de largeur, avec 15 mm de séparation, couleur blanche, pour faux plafonds démontables avec ossature cachée. (matériau) | 10.200 | 1766.98 | 18023.20 |
| mt12fpv020a | m | Profilé d'union en H en PVC, couleur blanche, pour faux plafonds démontables à lames. (matériau) | 8.000 | 1207.15 | 9657.20 |
| mt12fpv020e | m | Profilé d'arrêt périmétrique en PVC, couleur blanche, pour faux plafonds démontables à lames. (matériau) | 4.000 | 1207.15 | 4828.60 |
| mt12fpv030 | m | Support de suspension de plafond, en acier galvanisé, pour faux plafonds démontables à lames. (matériau) | 1.500 | 3297.79 | 4946.69 |
| mt12fac020a | U | Tige métallique en acier galvanisé de 3 mm de diamètre. (matériau) | 3.500 | 244.93 | 857.26 |
| mt12fac021 | kg | Fil d'acier galvanisé de 0,7 mm de diamètre. (matériau) | 0.100 | 988.46 | 98.85 |
| op00fre010 |  | Fraiseuse. | 1.000 | 0.00 | 0.00 |
| op00tal010 |  | Perceuse. | 1.000 | 0.00 | 0.00 |
| mo015 | h | Compagnon professionnel III/CP2 monteur de faux plafonds en plaques de plâtre. (main-d'œuvre) | 0.264 | 1806.40 | 476.89 |
| mo082 | h | Ouvrier professionnel II/OP monteur de faux plafonds en plaques de plâtre. (main-d'œuvre) | 0.264 | 1033.38 | 272.81 |
| % | % | Frais de chantier des unités d'ouvrage | 2 % | 39161.50 | 783.23 |
|  |  | Coûts directs |  |  | 39944.73 |
