# Protection complète pour radiateur, en mousse de polyuréthane de haute densité renforcée avec structure tubulaire métallique

- Propriété du fichier: CYPE INGENIEROS, S.A.
- Format: FIEBDC-3/2002
- Zone géographique: Sénégal
- Devise: XOF
- Coûts indirects: 3.00 %
- Frais généraux: 13.00 %
- Bénéfice: 6.00 %
- TVA: 18.00 %

## F Aménagements et finitions

### FR Protections

#### FRA Protections de radiateurs

**FRA060** U Protection complète pour radiateur, en mousse de polyuréthane de haute densité renforcée avec structure tubulaire métallique.
Protection complète pour radiateur, en mousse de polyuréthane de haute densité renforcée avec une structure tubulaire métallique, de jusqu'à 1000 mm de longueur, avec recouvrement de PVC, couleur à choisir. Mise en place: vissée à la surface support avec plaques métalliques.
Inclut: Implantation. Montage et fixation.
Critère pour le métré: Nombre d'unités prévues, selon documentation graphique du Projet.
Critère pour le mémoire: On mesurera le nombre d'unités réellement mises en place selon les spécifications du Projet.

| Code | U | Désignation | Quantité | Prix | Montant |
|---|---|---|---|---|---|
| mt53pdi160a | U | Protection complète pour radiateur, en mousse de polyuréthane de haute densité renforcée avec une structure tubulaire métallique, de jusqu'à 1000 mm de longueur, avec recouvrement de PVC, couleur à choisir et plaques métalliques avec trous à visser à la surface support, Euroclasse B-s1, d0 de réaction au feu, selon NF EN 13501-1. (matériau) | 1.000 | 253220.62 | 253220.62 |
| mt26aaa240da | U | Cheville en nylon avec vis à tête fraisée, en acier inoxydable AISI 304, de 6 mm de diamètre et 35 mm de longueur. (matériau) | 4.000 | 208.92 | 835.68 |
| op00ato010 |  | Tournevis. | 1.000 | 0.00 | 0.00 |
| mo080 | h | Ouvrier professionnel II/OP monteur. (main-d'œuvre) | 0.360 | 972.98 | 350.27 |
| % | % | Frais de chantier des unités d'ouvrage | 2 % | 254406.57 | 5088.13 |
|  |  | Coûts directs |  |  | 259494.70 |
