# Protection pour tube de radiateur, en mousse de polyuréthane de haute densité

- Propriété du fichier: CYPE INGENIEROS, S.A.
- Format: FIEBDC-3/2002
- Zone géographique: Sénégal
- Devise: XOF
- Coûts indirects: 3.00 %
- Frais généraux: 13.00 %
- Bénéfice: 6.00 %
- TVA: 18.00 %

## F Aménagements et finitions

### FR Protections

#### FRA Protections de radiateurs

**FRA070** U Protection pour tube de radiateur, en mousse de polyuréthane de haute densité.
Protecteur pour tube de radiateur, en mousse de polyuréthane de haute densité, semi-circulaire, de 120 mm de diamètre et 20 mm d'épaisseur, avec recouvrement de PVC, couleur à choisir. Mise en place: vissée à la surface support.
Inclut: Implantation. Montage et fixation.
Critère pour le métré: Nombre d'unités prévues, selon documentation graphique du Projet.
Critère pour le mémoire: On mesurera le nombre d'unités réellement mises en place selon les spécifications du Projet.

| Code | U | Désignation | Quantité | Prix | Montant |
|---|---|---|---|---|---|
| mt53pdi170a | U | Protecteur pour tube de radiateur, en mousse de polyuréthane de haute densité, semi-circulaire, de 120 mm de diamètre et 20 mm d'épaisseur, avec recouvrement de PVC, couleur à choisir et ailes renforcées à ses extrémités, avec trous à visser à la surface support, Euroclasse B-s1, d0 de réaction au feu, selon NF EN 13501-1. (matériau) | 1.000 | 50229.12 | 50229.12 |
| mt26aaa240da | U | Cheville en nylon avec vis à tête fraisée, en acier inoxydable AISI 304, de 6 mm de diamètre et 35 mm de longueur. (matériau) | 4.000 | 208.92 | 835.68 |
| op00ato010 |  | Tournevis. | 1.000 | 0.00 | 0.00 |
| mo080 | h | Ouvrier professionnel II/OP monteur. (main-d'œuvre) | 0.180 | 972.98 | 175.14 |
| % | % | Frais de chantier des unités d'ouvrage | 2 % | 51239.94 | 1024.80 |
|  |  | Coûts directs |  |  | 52264.74 |
