# Arrêt de protection anti pince-doigts pour porte intérieure. Mise en place sur le vantail de la porte

- Propriété du fichier: CYPE INGENIEROS, S.A.
- Format: FIEBDC-3/2002
- Zone géographique: Sénégal
- Devise: XOF
- Coûts indirects: 3.00 %
- Frais généraux: 13.00 %
- Bénéfice: 6.00 %
- TVA: 18.00 %

## F Aménagements et finitions

### FR Protections

#### FRO Protections de portes

**FRO030** U Arrêt de protection anti pince-doigts pour porte intérieure. Mise en place sur le vantail de la porte.
Arrêt de protection anti pince-doigts pour porte intérieure, en mousse de polyéthylène de haute densité, en forme de U, de 11x3 cm et 3 cm d'épaisseur, à placer à pression sur le vantail de la porte.
Inclut: Montage.
Critère pour le métré: Nombre d'unités prévues, selon documentation graphique du Projet.
Critère pour le mémoire: On mesurera le nombre d'unités réellement mises en place selon les spécifications du Projet.

| Code | U | Désignation | Quantité | Prix | Montant |
|---|---|---|---|---|---|
| mt53pdi051a | U | Arrêt de protection anti pince-doigts pour porte intérieure, en mousse de polyéthylène de haute densité, en forme de U, de 11x3 cm et 3 cm d'épaisseur, couleur bleue, à placer à pression sur le vantail de la porte. (matériau) | 1.000 | 1707.28 | 1707.28 |
| mo080 | h | Ouvrier professionnel II/OP monteur. (main-d'œuvre) | 0.060 | 972.98 | 58.38 |
| % | % | Frais de chantier des unités d'ouvrage | 2 % | 1765.66 | 35.31 |
|  |  | Coûts directs |  |  | 1800.97 |
