# Plinthe en PVC

- Propriété du fichier: CYPE INGENIEROS, S.A.
- Format: FIEBDC-3/2002
- Zone géographique: Sénégal
- Devise: XOF
- Coûts indirects: 3.00 %
- Frais généraux: 13.00 %
- Bénéfice: 6.00 %
- TVA: 18.00 %

## F Aménagements et finitions

### FS Revêtements de sols

#### FSV Revêtements vinyliques

**FSV160** m Plinthe en PVC.
Plinthe flexible en PVC, de 50x15 mm, couleur à choisir. Mise en place: avec adhésif.
Inclut: Nettoyage et préparation de la surface support. Implantation. Découpe, mise en place et fixation de la plinthe.
Critère pour le métré: Longueur mesurée selon documentation graphique du Projet, sans inclure les largeurs de passage. Le métré par casses et découpes n'a pas été augmenté, puisque 5% de pièces de plus ont été considérées dans la décomposition.
Critère pour le mémoire: On mesurera la longueur réellement exécutée selon les spécifications du Projet.

| Code | U | Désignation | Quantité | Prix | Montant |
|---|---|---|---|---|---|
| mt18dww020a | l | Adhésif de chloroprène, de base solvante monocomposante. (matériau) | 0.050 | 5778.30 | 288.92 |
| mt18rpv010a | m | Plinthe flexible en PVC, de 50x15 mm, couleur à choisir, fournie en rouleaux de 50 m de longueur. (matériau) | 1.050 | 2536.76 | 2663.60 |
| op00pis010 |  | Pistolet à air chaud pour soudure de matériaux thermoplastiques. | 1.000 | 0.00 | 0.00 |
| mo026 | h | Compagnon professionnel III/CP2 poseur de revêtements flexibles. (main-d'œuvre) | 0.090 | 1683.89 | 151.55 |
| % | % | Frais de chantier des unités d'ouvrage | 2 % | 3104.07 | 62.08 |
|  |  | Coûts directs |  |  | 3166.15 |
