# Marche en tôle larmée

- Propriété du fichier: CYPE INGENIEROS, S.A.
- Format: FIEBDC-3/2002
- Zone géographique: Sénégal
- Devise: XOF
- Coûts indirects: 3.00 %
- Frais généraux: 13.00 %
- Bénéfice: 6.00 %
- TVA: 18.00 %

## G Structure et gros oeuvre

### GE Passerelles et escaliers

#### GEA Acier

**GEA040** m Marche en tôle larmée.
Marche de tôle larmée, type T, selon NF EN 10363, en acier galvanisé NF EN 10025 S235JR, de 3 mm d'épaisseur nominale et de 5 mm d'épaisseur totale, masse nominale 26 kg/m², développement 370 mm et 2 plis, avec assemblages soudés sur site.
Critère d'évaluation économique: Le prix comprend les soudures.
Inclut: Implantation. Mise en place et fixation des marches. Nettoyage final.
Critère pour le métré: Longueur mesurée selon documentation graphique du Projet.
Critère pour le mémoire: On mesurera la longueur réellement exécutée selon les spécifications du Projet.

| Code | U | Désignation | Quantité | Prix | Montant |
|---|---|---|---|---|---|
| mt07res010aap | m | Marche de tôle larmée, type T, selon NF EN 10363, en acier galvanisé NF EN 10025 S235JR, de 3 mm d'épaisseur nominale et de 5 mm d'épaisseur totale, masse nominale 26 kg/m², développement 370 mm et 2 plis. (matériau) | 1.000 | 26928.38 | 26928.38 |
| mq08sol020 | h | Équipement et éléments auxiliaires pour soudure électrique. (matériel) | 0.150 | 1639.58 | 245.94 |
| mo047 | h | Compagnon professionnel III/CP2 charpentier métal. (main-d'œuvre) | 0.180 | 1752.38 | 315.43 |
| mo094 | h | Ouvrier professionnel II/OP charpentier métal. (main-d'œuvre) | 0.180 | 1029.61 | 185.33 |
| % | % | Frais de chantier des unités d'ouvrage | 2 % | 27675.08 | 553.50 |
|  |  | Coûts directs |  |  | 28228.58 |
