# Mur porteur en maçonnerie armée, de blocs à bancher en béton

- Propriété du fichier: CYPE INGENIEROS, S.A.
- Format: FIEBDC-3/2002
- Zone géographique: Sénégal
- Devise: XOF
- Coûts indirects: 3.00 %
- Frais généraux: 13.00 %
- Bénéfice: 6.00 %
- TVA: 18.00 %

## G Structure et gros oeuvre

### GM Murs

#### GMB Blocs de béton

**GMB030** m² Mur porteur en maçonnerie armée, de blocs à bancher en béton.
Mur porteur de 20 cm d'épaisseur en maçonnerie armée de blocs à bancher en béton, à revêtir, 500x200x200 mm, pose avec du mortier de ciment confectionné sur chantier, avec 300 kg/m³ de ciment, couleur grise, dosage 1:5, fourni en sacs, renforcé avec béton de remplissage confectionné sur le chantier, BCN: CPJ-CEM II/A 32,5 - Fl - B 25 - 5/15 - E: 2a - NA - P 18-305, coulage avec des moyens manuels, volume 0,132 m³/m², et acier Fe E 500, quantité 15,97 kg/m².
Inclut: Nettoyage et préparation de la surface support. Implantation, étage par étage. Mise en place et à l'aplomb des mires de référence. Tendu des cordeaux entre les mires. Mise en place des plombs fixes dans les arêtes. Préparation du mortier. Mise en place des pièces par rangées à niveau. Mise en place des armatures dans les creux des pièces, dans les chaînages horizontaux et les linteaux. Préparation du béton. Coulage, vibrage et séchage du béton. Réalisation de tous les travaux nécessaires pour la résolution des ouvertures. Nettoyage.
Critère pour le métré: Surface mesurée selon documentation graphique du Projet, sans dupliquer les coins ni les rencontres, en déduisant les ouvertures de surface supérieure à 2 m².
Critère pour le mémoire: On mesurera la surface réellement exécutée selon les spécifications du Projet, sans dupliquer les coins ni les rencontres, en déduisant les ouvertures de surface supérieure à 2 m².

| Code | U | Désignation | Quantité | Prix | Montant |
|---|---|---|---|---|---|
| mt02bhg021b | U | Bloc à bancher en béton, à revêtir, 500x200x200 mm. (matériau) | 10.500 | 3487.62 | 36620.01 |
| mt07aco055e | kg | Barres en acier haute adhérence, Fe E 500, de divers diamètres. (matériau) | 16.769 | 757.06 | 12695.14 |
| mt08var050 | kg | Fil de fer galvanisé pour attacher, de 1,30 mm de diamètre. (matériau) | 0.399 | 1094.14 | 436.56 |
| mt08cem000a | kg | Ciment gris en sacs. (matériau) | 65.249 | 79.51 | 5187.95 |
| mt08aaa010a | m³ | Eau. (matériau) | 0.030 | 1094.14 | 32.82 |
| mt01arg000a | m³ | Sable criblé. (matériau) | 0.055 | 16368.34 | 900.26 |
| mt01arg001ag | m³ | Gros granulats homogénéisés, de taille maximale 12,5 mm. (matériau) | 0.103 | 17668.45 | 1819.85 |
| mt01arg005a | t | Sable de carrière, pour mortier confectionné sur le chantier. (matériau) | 0.022 | 11700.96 | 257.42 |
| mq06hor010 | h | Bétonnière électrique avec une capacité de gâchage de 160 l. (matériel) | 0.096 | 1652.03 | 158.59 |
| op00ciz020 |  | Cisaille pour barres à haute adhérence en acier. | 1.000 | 0.00 | 0.00 |
| op00ata010 |  | Pince à ligaturer. | 1.000 | 0.00 | 0.00 |
| mo021 | h | Compagnon professionnel III/CP2 construction pour des travaux de maçonnerie. (main-d'œuvre) | 0.565 | 1683.89 | 951.40 |
| mo114 | h | Ouvrier d'exécution I/OE1 construction pour des travaux de maçonnerie. (main-d'œuvre) | 0.733 | 951.86 | 697.71 |
| mo043 | h | Compagnon professionnel III/CP2 ferrailleur. (main-d'œuvre) | 0.384 | 1752.38 | 672.91 |
| mo090 | h | Ouvrier professionnel II/OP ferrailleur. (main-d'œuvre) | 0.384 | 1029.61 | 395.37 |
| % | % | Frais de chantier des unités d'ouvrage | 2 % | 60825.99 | 1216.52 |
|  |  | Coûts directs |  |  | 62042.51 |
