# Démolition complète d'un bâtiment

- Propriété du fichier: CYPE INGENIEROS, S.A.
- Format: FIEBDC-3/2002
- Zone géographique: Sénégal
- Devise: XOF
- Coûts indirects: 3.00 %
- Frais généraux: 13.00 %
- Bénéfice: 6.00 %
- TVA: 18.00 %

## P Interventions préalables

### PD Démolitions complètes

#### PDB Bâtiments

**PDB010** U Démolition complète d'un bâtiment.
Prix: 55190254.11
Démolition complète, élément par élément, avec des moyens manuels et mécaniques d'un bâtiment de 900 m² de surface totale, et chargement mécanique dans le camion ou la benne, isolé, composé de 3 étages au-dessus du sol avec une hauteur construite de 9,5 m. Au vu des études préalablement réalisées, le bâtiment présente une structure en béton et son état de conservation est normal.
Critère d'évaluation économique: Le prix ne comprend ni le redevance de déversement pour remise des déchets à un gestionnaire autorisé ni la démolition de la fondation.
Inclut: Démolition élément par élément du bâtiment, avec l'étaiement provisoire nécessaire. Fragmentation des décombres en pièces maniables. Nettoyage final du terrain. Retrait et stockage des décombres. Nettoyage des restes d'ouvrage. Chargement mécanique des décombres dans le camion ou la benne.
Critère pour le métré: Nombre d'unités prévues, selon documentation graphique du Projet.
Critère pour le mémoire: On mesurera le nombre d'unités réellement exécutées selon les spécifications du Projet.

| Code | U | Désignation | Prix |
|---|---|---|---|
| % | % | Frais de chantier des unités d'ouvrage | 0.00 |
