# Protection d'un arbre

- Propriété du fichier: CYPE INGENIEROS, S.A.
- Format: FIEBDC-3/2002
- Zone géographique: Sénégal
- Devise: XOF
- Coûts indirects: 3.00 %
- Frais généraux: 13.00 %
- Bénéfice: 6.00 %
- TVA: 18.00 %

## P Interventions préalables

### PO Protections temporaires

#### POA Arbres

**POA010** U Protection d'un arbre.
Protection d'arbre existant avec des clôtures mobiles de 3,50x2,00 m, constituées de panneaux grillagés soudés avec des plis de renfort, de 200x100 mm de vide de maille, avec des fils horizontaux de 5 mm de diamètre et verticaux de 4 mm, soudés aux extrémités à des poteaux verticaux de 40 mm de diamètre, finition galvanisée, amortissables en 5 utilisations et bases préfabriquées en béton, de 65x24x12 cm, avec 8 trous, pour le support des poteaux, amortissables en 5 utilisations, fixées au revêtement de sol avec des platines de 20x4 mm et des chevilles à expansion en acier, afin d'empêcher les coups de l'engin pendant les travaux à proximité. Comprend le montage, la maintenance dans des conditions sûres durant toute la période de temps requise et le démontage.
Inclut: Montage. Fixation des bases au revêtement de sol. Démontage postérieur. Transport jusqu'au lieu de stockage ou retrait à la benne.
Critère pour le métré: Nombre d'unités prévues, selon documentation graphique du Projet.
Critère pour le mémoire: On mesurera le nombre d'unités réellement exécutées selon les spécifications du Projet.

| Code | U | Désignation | Quantité | Prix | Montant |
|---|---|---|---|---|---|
| mt50spv020 | U | Clôture mobile de 3,50x2,00 m, constituée d'un panneau grillagé avec des plis de renfort, de 200x100 mm de vide de maille, avec des fils de fer horizontaux de 5 mm de diamètre et verticaux de 4 mm de diamètre, soudés aux extrémités à des poteaux verticaux de 40 mm de diamètre, finition galvanisée, pour la délimitation provisoire de la zone de travaux, y compris les anneaux pour l'union aux poteaux. (matériau) | 0.600 | 38733.70 | 23240.22 |
| mt50spv025 | U | Base préfabriquée en béton, de 65x24x12 cm, avec 8 orifices, renforcée avec des tiges en acier, comme support de clôture mobile. (matériau) | 0.600 | 6046.24 | 3627.74 |
| mt07ala111ba | m | Platine en acier laminé NF EN 10025 S275JR, de profilé plat laminé à chaud, de 20x4 mm, pour applications structurales. (matériau) | 0.720 | 1289.44 | 928.40 |
| mt26aaa023a | U | Ancrage mécanique avec cheville à expansion en acier galvanisé, écrou et rondelle. (matériau) | 1.440 | 1285.87 | 1851.65 |
| mo020 | h | Compagnon professionnel III/CP2 construction. (main-d'œuvre) | 0.120 | 1683.89 | 202.07 |
| mo113 | h | Ouvrier d'exécution I/OE1 construction. (main-d'œuvre) | 0.240 | 951.86 | 228.45 |
| % | % | Frais de chantier des unités d'ouvrage | 2 % | 30078.53 | 601.57 |
|  |  | Coûts directs |  |  | 30680.10 |
