# Interphone vidéo collectif

- Propriété du fichier: CYPE INGENIEROS, S.A.
- Format: FIEBDC-3/2002
- Zone géographique: Sénégal
- Devise: XOF
- Coûts indirects: 3.00 %
- Frais généraux: 13.00 %
- Bénéfice: 6.00 %
- TVA: 18.00 %

## T Équipements techniques

### TA Installations audiovisuelles

#### TAI Interphones et vidéo

**TAI020** U Interphone vidéo collectif.
Installation d'un interphone vidéo digital pour 10 logements constitué de: plaque extérieure de rue digital avec 10 boutons-poussoirs d'appel, fermeture supérieure et inférieure et caméra B/N, alimentateur et moniteurs avec base de connexion. Comprend, l'ouvre-portes, la visière, les répartiteurs de vidéo, le câblage et les boîtes.
Critère d'évaluation économique: Le prix ne comprend pas les travaux auxiliaires de maçonnerie pour installations.
Inclut: Implantation et tracé. Mise en place et fixation des tubes et des boîtes. Pose des câbles. Montage, connexion et contrôle de son bon fonctionnement.
Critère pour le métré: Nombre d'unités prévues, selon documentation graphique du Projet.
Critère pour le mémoire: On mesurera le nombre d'unités réellement exécutées selon les spécifications du Projet.

| Code | U | Désignation | Quantité | Prix | Montant |
|---|---|---|---|---|---|
| mt35aia010b | m | Tube souple en PVC, annelé, de couleur noire, de 20 mm de diamètre nominal, pour canalisation encastrée dans des parois maçonnées (horizontales et verticales). Résistance à la compression 320 N, résistance à l'impact 1 joule, température de travail -5°C jusqu'à 60°C, avec degré de protection IP545 selon NF EN 60529, non propagateur de la flamme. Selon NF EN 61386-1 et NF EN 61386-22. (matériau) | 17.000 | 364.86 | 6202.62 |
| mt40pea030c | m | Câble parallèle constitué de conducteurs de cuivre de 2x1,0 mm². (matériau) | 7.000 | 717.29 | 5021.03 |
| mt40pga012 | m | Câble d'interphone vidéo constitué de conducteurs de cuivre de 2x0,25 mm² + 2x1,0 mm² et câble coaxial de 75 Ohm. (matériau) | 10.000 | 1527.30 | 15273.00 |
| mt40pga140a | U | Répartiteur vidéo, avec 4 sorties, pour installation de câble coaxial. (matériau) | 3.000 | 22722.90 | 68168.70 |
| mt40vgm010e | U | Écran pour installations d'interphone vidéo digital, équipé avec bouton marche/arrêt, bouton ouvre-portes, autodémarrage, bouton pour fonctions supplémentaires et appel électronique. (matériau) | 10.000 | 208926.78 | 2089267.80 |
| mt40vgm020a | U | Plaque de connexion pour écran. (matériau) | 10.000 | 16257.31 | 162573.10 |
| mt40vge030f | U | Kit d'interphone vidéo composé de module compact de grille pour vidéo avec 10 boutons-poussoirs d'appel sur deux colonnes, module de son avec télécaméra B/N, module microtraité, module codificateur de boutons-poussoirs, fermeture supérieure et inférieure, boîte à encastrer, source d'alimentation et ouvre-portes de courant continu. (matériau) | 1.000 | 694796.31 | 694796.31 |
| mt40pga062b | U | Visière, pour module compact. (matériau) | 1.000 | 27618.76 | 27618.76 |
| mo003 | h | Compagnon professionnel III/CP2 électricien. (main-d'œuvre) | 28.477 | 1730.31 | 49274.04 |
| mo102 | h | Ouvrier professionnel II/OP électricien. (main-d'œuvre) | 28.477 | 988.16 | 28139.83 |
| % | % | Frais de chantier des unités d'ouvrage | 2 % | 3146335.19 | 62926.70 |
|  |  | Coûts directs |  |  | 3209261.89 |
