# WC avec réservoir bas

- Propriété du fichier: CYPE INGENIEROS, S.A.
- Format: FIEBDC-3/2002
- Zone géographique: Sénégal
- Devise: XOF
- Coûts indirects: 3.00 %
- Frais généraux: 13.00 %
- Bénéfice: 6.00 %
- TVA: 18.00 %

## T Équipements techniques

### TB Équipements sanitaires

#### TBQ Équipements et accessoires PMR

**TBQ040** U WC avec réservoir bas.
Cuvette de WC à réservoir bas, avec sortie pour connexion horizontale, siège élevé et fixation visible, en porcelaine sanitaire, finition thermo-émaillée, couleur blanche, de 360x670x460 mm, avec bride, avec chasse d'eau de WC, à rinçage double touche, avec arrivée d'eau par le bas, en porcelaine sanitaire, finition thermo-émaillée, couleur blanche et avec lunette et abattant de WC, en Duroplast, couleur blanche. Comprend le silicone pour le scellement des joints.
Inclut: Implantation. Mise en place et fixation de l'appareil. Montage de la bonde. Connexion au réseau d'évacuation. Montage de la robinetterie. Connexion au réseau d'eau froide. Contrôle de son bon fonctionnement. Scellement des joints.
Critère pour le métré: Nombre d'unités prévues, selon documentation graphique du Projet.
Critère pour le mémoire: On mesurera le nombre d'unités réellement mises en place selon les spécifications du Projet.

| Code | U | Désignation | Quantité | Prix | Montant |
|---|---|---|---|---|---|
| mt30sfg130d | U | Cuvette de WC à réservoir bas, avec sortie pour connexion horizontale, siège élevé et fixation visible, en porcelaine sanitaire, finition thermo-émaillée, couleur blanche, de 360x670x460 mm, avec bride, selon NF EN 997, avec les éléments de fixation. (matériau) | 1.000 | 213313.54 | 213313.54 |
| mt30seg131a | U | Chasse d'eau de WC, à rinçage double touche, avec arrivée d'eau par le bas, en porcelaine sanitaire, finition thermo-émaillée, couleur blanche, de 365x163x380 mm, avec jeu de mécanismes de rinçage double touche de 6-4 litres, réglable jusqu'à 6-3 litres, selon NF EN 997. (matériau) | 1.000 | 83662.35 | 83662.35 |
| mt30sfg111a | U | Lunette et abattant de WC, en Duroplast, couleur blanche. (matériau) | 1.000 | 92656.48 | 92656.48 |
| mt30lla020 | U | Vanne de régulation de 1/2", pour WC, finition chromée. (matériau) | 1.000 | 20294.08 | 20294.08 |
| mt38tew010a | U | Tube flexible de 20 cm et de 1/2" de diamètre. (matériau) | 1.000 | 6997.96 | 6997.96 |
| mt30www005 | U | Cartouche de 300 ml de silicone acide monocomposant, fongicide, pour le scellement des joints en milieux humides. (matériau) | 0.012 | 6560.59 | 78.73 |
| op00ato010 |  | Tournevis. | 1.000 | 0.00 | 0.00 |
| op00mar010 |  | Marteau. | 1.000 | 0.00 | 0.00 |
| op00tal010 |  | Perceuse. | 1.000 | 0.00 | 0.00 |
| mo008 | h | Compagnon professionnel III/CP2 plombier. (main-d'œuvre) | 1.802 | 1730.31 | 3118.02 |
| % | % | Frais de chantier des unités d'ouvrage | 2 % | 420121.16 | 8402.42 |
|  |  | Coûts directs |  |  | 428523.58 |
