# Doseur à encastrer de savon liquide

- Propriété du fichier: CYPE INGENIEROS, S.A.
- Format: FIEBDC-3/2002
- Zone géographique: Sénégal
- Devise: XOF
- Coûts indirects: 3.00 %
- Frais généraux: 13.00 %
- Bénéfice: 6.00 %
- TVA: 18.00 %

## T Équipements techniques

### TB Équipements sanitaires

#### TBT Distributeurs

**TBT020** U Doseur à encastrer de savon liquide.
Doseur de savon liquide, à encastrer, en laiton chromé et plastiques de résine acétalique avec tube transparent en PVC, de 180x120 mm.
Inclut: Implantation. Mise en place et fixation.
Critère pour le métré: Nombre d'unités prévues, selon documentation graphique du Projet.
Critère pour le mémoire: On mesurera le nombre d'unités réellement mises en place selon les spécifications du Projet.

| Code | U | Désignation | Quantité | Prix | Montant |
|---|---|---|---|---|---|
| mt31abn010a | U | Doseur de savon liquide, à encastrer, en laiton chromé et plastiques de résine acétalique avec tube transparent en PVC, de 180x120 mm. (matériau) | 1.000 | 62602.52 | 62602.52 |
| op00ato010 |  | Tournevis. | 1.000 | 0.00 | 0.00 |
| op00tal010 |  | Perceuse. | 1.000 | 0.00 | 0.00 |
| mo107 | h | Ouvrier professionnel II/OP plombier. (main-d'œuvre) | 0.240 | 988.16 | 237.16 |
| % | % | Frais de chantier des unités d'ouvrage | 2 % | 62839.68 | 1256.79 |
|  |  | Coûts directs |  |  | 64096.47 |
