# Groupe hydraulique pour circuits de chauffage, avec échangeur pour production d'E.C.S

- Propriété du fichier: CYPE INGENIEROS, S.A.
- Format: FIEBDC-3/2002
- Zone géographique: Sénégal
- Devise: XOF
- Coûts indirects: 3.00 %
- Frais généraux: 13.00 %
- Bénéfice: 6.00 %
- TVA: 18.00 %

## T Équipements techniques

### TC ECS et chauffage

#### TCE Systèmes de conduction d'eau

**TCE420** U Groupe hydraulique pour circuits de chauffage, avec échangeur pour production d'E.C.S.
Station de décentralisation avec carcasse avec isolation thermique en EPP, pour production d'E.C.S. instantanée, débit de 19 l/min, avec connexions pour le circuit de chauffage par plancher rayonnant, de 578x280x390 mm, avec échangeur à plaques en acier inoxydable, vanne à régulation proportionnelle de débit pour priorité d'E.C.S., vanne de régulation de pression différentielle, surpresseur avec pompes de circulation à haute efficacité Grundfos et vanne mélangeuse, connexions pour la pompe de recirculation pour E.C.S. et bypass avec vanne thermostatique.
Inclut: Implantation. Mise en place. Connexion et contrôle de son bon fonctionnement.
Critère pour le métré: Nombre d'unités prévues, selon documentation graphique du Projet.
Critère pour le mémoire: On mesurera le nombre d'unités réellement exécutées selon les spécifications du Projet.

| Code | U | Désignation | Quantité | Prix | Montant |
|---|---|---|---|---|---|
| mt38eup325a | U | Station de décentralisation avec carcasse avec isolation thermique en EPP, pour production d'E.C.S. instantanée, débit de 19 l/min, avec connexions pour le circuit de chauffage par plancher rayonnant, de 578x280x390 mm, avec échangeur à plaques en acier inoxydable, vanne à régulation proportionnelle de débit pour priorité d'E.C.S., vanne de régulation de pression différentielle, surpresseur avec pompes de circulation à haute efficacité Grundfos et vanne mélangeuse, connexions pour la pompe de recirculation pour E.C.S. et bypass avec vanne thermostatique. (matériau) | 1.000 | 2123661.93 | 2123661.93 |
| mo004 | h | Compagnon professionnel III/CP2 chauffagiste. (main-d'œuvre) | 0.961 | 1730.31 | 1662.83 |
| mo103 | h | Ouvrier professionnel II/OP chauffagiste. (main-d'œuvre) | 0.961 | 988.16 | 949.62 |
| % | % | Frais de chantier des unités d'ouvrage | 2 % | 2126274.38 | 42525.49 |
|  |  | Coûts directs |  |  | 2168799.87 |
