# Luminaire sur rail électrifié triphasé

- Propriété du fichier: CYPE INGENIEROS, S.A.
- Format: FIEBDC-3/2002
- Zone géographique: Sénégal
- Devise: XOF
- Coûts indirects: 3.00 %
- Frais généraux: 13.00 %
- Bénéfice: 6.00 %
- TVA: 18.00 %

## T Équipements techniques

### TE Éclairage

#### TEI Équipements intérieurs

**TEI440** U Luminaire sur rail électrifié triphasé.
Luminaire en tôle d'acier, finition thermo-émaillée, de couleur blanche, non réglable, de 54 W, alimentation à 220/240 V et 50-60 Hz, de 124,2x769x145,4 mm, avec lampe LED non remplaçable, température de couleur 4000 K, optique constitué de réflecteur recouvert avec aluminium vaporisé, finition très brillante, à rendement élevé, faisceau de lumière extensif, indice de reproduction chromatique supérieure à 80, flux lumineux 5400 lumens, degré de protection IP20. Installation sur rail électrifié triphasé.
Critère d'évaluation économique: Le prix ne comprend pas le rail électrifié triphasé.
Inclut: Implantation. Montage, connexion et contrôle de son bon fonctionnement.
Critère pour le métré: Nombre d'unités prévues, selon documentation graphique du Projet.
Critère pour le mémoire: On mesurera le nombre d'unités réellement exécutées selon les spécifications du Projet.

| Code | U | Désignation | Quantité | Prix | Montant |
|---|---|---|---|---|---|
| mt34lle160f | U | Luminaire pour rail électrifié triphasé, en tôle d'acier, finition thermo-émaillée, de couleur blanche, non réglable, de 54 W, alimentation à 220/240 V et 50-60 Hz, de 124,2x769x145,4 mm, avec lampe LED non remplaçable, température de couleur 4000 K, optique constitué de réflecteur recouvert avec aluminium vaporisé, finition très brillante, à rendement élevé, faisceau de lumière extensif, indice de reproduction chromatique supérieure à 80, flux lumineux 5400 lumens, degré de protection IP20. (matériau) | 1.000 | 183389.92 | 183389.92 |
| mo003 | h | Compagnon professionnel III/CP2 électricien. (main-d'œuvre) | 0.120 | 1730.31 | 207.64 |
| mo102 | h | Ouvrier professionnel II/OP électricien. (main-d'œuvre) | 0.120 | 988.16 | 118.58 |
| % | % | Frais de chantier des unités d'ouvrage | 2 % | 183716.14 | 3674.32 |
|  |  | Coûts directs |  |  | 187390.46 |
