# Indicateur lumineux

- Propriété du fichier: CYPE INGENIEROS, S.A.
- Format: FIEBDC-3/2002
- Zone géographique: Sénégal
- Devise: XOF
- Coûts indirects: 3.00 %
- Frais généraux: 13.00 %
- Bénéfice: 6.00 %
- TVA: 18.00 %

## T Équipements techniques

### TE Éclairage

#### TEI Équipements intérieurs

**TEI480** U Indicateur lumineux.
Indicateur lumineux pour étages et entrée de 250x185x75 mm, sans enseigne. Comprend les éléments de fixation.
Inclut: Implantation. Fixation au parement via des éléments d'ancrage. Mise en place d'un indicateur lumineux. Connexion au réseau électrique.
Critère pour le métré: Nombre d'unités prévues, selon documentation graphique du Projet.
Critère pour le mémoire: On mesurera le nombre d'unités réellement mises en place selon les spécifications du Projet.

| Code | U | Désignation | Quantité | Prix | Montant |
|---|---|---|---|---|---|
| mt45ruv010a | U | Indicateur lumineux pour appartement, de 250x185x75 mm, sans écrire. Comprend éléments de fixation. (matériau) | 1.000 | 30572.33 | 30572.33 |
| op00ato010 |  | Tournevis. | 1.000 | 0.00 | 0.00 |
| op00tal010 |  | Perceuse. | 1.000 | 0.00 | 0.00 |
| mo102 | h | Ouvrier professionnel II/OP électricien. (main-d'œuvre) | 0.240 | 988.16 | 237.16 |
| % | % | Frais de chantier des unités d'ouvrage | 2 % | 30809.49 | 616.19 |
|  |  | Coûts directs |  |  | 31425.68 |
