# Vanne de gaz

- Propriété du fichier: CYPE INGENIEROS, S.A.
- Format: FIEBDC-3/2002
- Zone géographique: Sénégal
- Devise: XOF
- Coûts indirects: 3.00 %
- Frais généraux: 13.00 %
- Bénéfice: 6.00 %
- TVA: 18.00 %

## T Équipements techniques

### TG Installations de gaz

#### TGE Éléments

**TGE050** U Vanne de gaz.
Vanne à sphère en laiton avec manette, patte et blocage, avec filet cylindrique GAS mâle-mâle de 1/2" de diamètre, PN=5 bar, finition chromée.
Inclut: Montage, connexion et contrôle de son bon fonctionnement.
Critère pour le métré: Nombre d'unités prévues, selon documentation graphique du Projet.
Critère pour le mémoire: On mesurera le nombre d'unités réellement exécutées selon les spécifications du Projet.

| Code | U | Désignation | Quantité | Prix | Montant |
|---|---|---|---|---|---|
| mt43acv020a | U | Vanne à sphère en laiton avec manette, patte et blocage, avec filet cylindrique GAS mâle-mâle de 1/2" de diamètre, PN=5 bar, finition chromée, selon NF EN 331. (matériau) | 1.000 | 4624.34 | 4624.34 |
| mo010 | h | Compagnon professionnel III/CP2 installateur de gaz. (main-d'œuvre) | 0.120 | 1730.31 | 207.64 |
| mo109 | h | Ouvrier professionnel II/OP installateur de gaz. (main-d'œuvre) | 0.120 | 988.16 | 118.58 |
| % | % | Frais de chantier des unités d'ouvrage | 2 % | 4950.56 | 99.01 |
|  |  | Coûts directs |  |  | 5049.57 |
