# Bouche de charge déplacée

- Propriété du fichier: CYPE INGENIEROS, S.A.
- Format: FIEBDC-3/2002
- Zone géographique: Sénégal
- Devise: XOF
- Coûts indirects: 3.00 %
- Frais généraux: 13.00 %
- Bénéfice: 6.00 %
- TVA: 18.00 %

## T Équipements techniques

### TG Installations de gaz

#### TGR Réservoirs

**TGR020** U Bouche de charge déplacée.
Bouche de charge déplacée d'acier, de 1 1/2" (40 mm) composée par des vannes, un manomètre et des accessoires de connexion, hébergée dans une niche avec un cadre et une porte. Comprend le matériau auxiliaire pour le montage et la fixation à l'ouvrage, les accessoires et les pièces spéciales, le cadre et la trappe de visite en polyester, la serrure triangle et les languettes pour cadenas.
Critère d'évaluation économique: Le prix ne comprend ni la réalisation de la niche ni la mise en place du cadre et de la porte.
Inclut: Montage, connexion et contrôle de son bon fonctionnement.
Critère pour le métré: Nombre d'unités prévues, selon documentation graphique du Projet.
Critère pour le mémoire: On mesurera le nombre d'unités réellement exécutées selon les spécifications du Projet.

| Code | U | Désignation | Quantité | Prix | Montant |
|---|---|---|---|---|---|
| mt43acv150 | U | Bouche de charge en laiton avec battant, avec filet conique NPT de 1 1/4" de diamètre. (matériau) | 1.000 | 23749.32 | 23749.32 |
| mt43acv100d | U | Vanne à sphère en acier inoxydable avec commande à levier, avec filet cylindrique GAS femelle-femelle de 1 1/2" de diamètre, PN=56 bar. (matériau) | 2.000 | 151271.03 | 302542.06 |
| mt08tan330f | U | Matériau auxiliaire pour montage et fixation à l'ouvrage des tuyaux en acier, de 1 1/2" DN 40 mm. (matériau) | 0.600 | 696.24 | 417.74 |
| mt08tan010fm | m | Tube en acier noir, avec soudure longitudinale par résistance électrique, série M, de 1 1/2" DN 40 mm de diamètre et 3,2 mm d'épaisseur, selon NF EN 10255, avec le prix augmenté de 60% pour cause d'accessoires et pièces spéciales. (matériau) | 0.600 | 9243.26 | 5545.96 |
| mt43acv090a | U | Vanne à sphère en laiton avec commande à levier, avec filet cylindrique GAS femelle-femelle de 1/4" de diamètre, PN=30 bar, finition chromée. (matériau) | 1.000 | 6244.98 | 6244.98 |
| mt43www050 | U | Manomètre en acier inoxydable avec bain de glycérine et diamètre de sphère de 60 mm, avec prise verticale, pour montage fileté de 1/4", échelle de pression de 0 à 40 bar. (matériau) | 1.000 | 9797.14 | 9797.14 |
| mt43acv200 | U | Vanne de sécurité en laiton, avec filet conique NPT de 3/4" de diamètre. (matériau) | 1.000 | 29111.51 | 29111.51 |
| mt43acv250 | U | Couplage en laiton femelle-mâle avec écrou, pour bouche de charge, avec filet trapézoïdal ACME de 1 3/4" de diamètre et filet conique NPT de 1" de diamètre. (matériau) | 1.000 | 18299.66 | 18299.66 |
| mt43www060 | U | Cadre et porte en polyester de 350x485 mm, avec serrure triangle et languettes pour cadenas. (matériau) | 1.000 | 37614.03 | 37614.03 |
| mo010 | h | Compagnon professionnel III/CP2 installateur de gaz. (main-d'œuvre) | 2.403 | 1730.31 | 4157.93 |
| mo109 | h | Ouvrier professionnel II/OP installateur de gaz. (main-d'œuvre) | 2.403 | 988.16 | 2374.55 |
| % | % | Frais de chantier des unités d'ouvrage | 2 % | 439854.88 | 8797.10 |
|  |  | Coûts directs |  |  | 448651.98 |
