# Bouche d'incendie

- Propriété du fichier: CYPE INGENIEROS, S.A.
- Format: FIEBDC-3/2002
- Zone géographique: Sénégal
- Devise: XOF
- Coûts indirects: 3.00 %
- Frais généraux: 13.00 %
- Bénéfice: 6.00 %
- TVA: 18.00 %

## T Équipements techniques

### TI Protections contre les incendies

#### TIP Systèmes d'approvisionnement en eau

**TIP100** U Bouche d'incendie.
Bouche d'incendie enterrée, de 4" DN 100 mm de diamètre, avec une sortie de 4" DN 100 mm, raccord. Comprend les éléments de fixation.
Inclut: Implantation. Montage, connexion et contrôle de son bon fonctionnement.
Critère pour le métré: Nombre d'unités prévues, selon documentation graphique du Projet.
Critère pour le mémoire: On mesurera le nombre d'unités réellement exécutées selon les spécifications du Projet.

| Code | U | Désignation | Quantité | Prix | Montant |
|---|---|---|---|---|---|
| mt41hid030wa | U | Bouche d'incendie enterrée, de 4" DN 100 mm de diamètre, avec une sortie de 4" DN 100 mm, raccord. Comprend les éléments de fixation. Selon NF EN 14339. (matériau) | 1.000 | 288945.52 | 288945.52 |
| mo008 | h | Compagnon professionnel III/CP2 plombier. (main-d'œuvre) | 0.901 | 1806.40 | 1627.57 |
| mo107 | h | Ouvrier professionnel II/OP plombier. (main-d'œuvre) | 0.901 | 1031.50 | 929.38 |
| % | % | Frais de chantier des unités d'ouvrage | 2 % | 291502.47 | 5830.05 |
|  |  | Coûts directs |  |  | 297332.52 |
