# Collecteur

- Propriété du fichier: CYPE INGENIEROS, S.A.
- Format: FIEBDC-3/2002
- Zone géographique: Sénégal
- Devise: XOF
- Coûts indirects: 3.00 %
- Frais généraux: 13.00 %
- Bénéfice: 6.00 %
- TVA: 18.00 %

## T Équipements techniques

### TP Installations de distribution de l'eau

#### TPI Installation intérieure

**TPI050** U Collecteur.
Collecteur en plastique (PPSU), en H, avec entrée de 20 mm de diamètre et trois dérivations, une de 20 mm et deux de 16 mm de diamètre.
Inclut: Implantation. Mise en place du collecteur. Connexion des tuyauteries. Contrôle de son bon fonctionnement.
Critère pour le métré: Nombre d'unités prévues, selon documentation graphique du Projet.
Critère pour le mémoire: On mesurera le nombre d'unités réellement exécutées selon les spécifications du Projet.

| Code | U | Désignation | Quantité | Prix | Montant |
|---|---|---|---|---|---|
| mt37alu105aa | U | Collecteur en plastique (PPSU), en H, avec entrée de 20 mm de diamètre et trois dérivations, une de 20 mm et deux de 16 mm de diamètre. (matériau) | 1.000 | 10165.06 | 10165.06 |
| mt37www010 | U | Produits complémentaires pour installations de plomberie. (matériau) | 1.000 | 1224.64 | 1224.64 |
| mo008 | h | Compagnon professionnel III/CP2 plombier. (main-d'œuvre) | 0.120 | 1730.31 | 207.64 |
| mo107 | h | Ouvrier professionnel II/OP plombier. (main-d'œuvre) | 0.120 | 988.16 | 118.58 |
| % | % | Frais de chantier des unités d'ouvrage | 2 % | 11715.92 | 234.32 |
|  |  | Coûts directs |  |  | 11950.24 |
