# Tuyauterie pour alimentation en eau potable, placée superficiellement

- Propriété du fichier: CYPE INGENIEROS, S.A.
- Format: FIEBDC-3/2002
- Zone géographique: Sénégal
- Devise: XOF
- Coûts indirects: 3.00 %
- Frais généraux: 13.00 %
- Bénéfice: 6.00 %
- TVA: 18.00 %

## T Équipements techniques

### TP Installations de distribution de l'eau

#### TPT Tubes d'alimentation

**TPT010** m Tuyauterie pour alimentation en eau potable, placée superficiellement.
Tuyauterie pour l'alimentation en eau potable, placée superficiellement et fixée à la surface support, formée de tube en polypropylène random copolymère (PP-R), série 5, de 32 mm de diamètre extérieur et 2,9 mm d'épaisseur. Comprend le matériel auxiliaire pour le montage et la fixation à l'ouvrage, les accessoires et les pièces spéciales.
Inclut: Implantation et tracé. Mise en place et fixation d'un tube et des accessoires.
Critère pour le métré: Longueur mesurée selon documentation graphique du Projet.
Critère pour le mémoire: On mesurera la longueur réellement exécutée selon les spécifications du Projet.

| Code | U | Désignation | Quantité | Prix | Montant |
|---|---|---|---|---|---|
| mt37toa400b | U | Matériel auxiliaire pour le montage et la fixation à l'ouvrage des tuyaux en polypropylène random copolymère (PP-R), série 5, de 32 mm de diamètre extérieur. (matériau) | 1.000 | 93.42 | 93.42 |
| mt37toa110abg | m | Tube en polypropylène random copolymère (PP-R), série 5, de 32 mm de diamètre extérieur et 2,9 mm d'épaisseur, selon NF EN ISO 15874-2, avec le prix augmenté de 30% pour cause d'accessoires et pièces spéciales. (matériau) | 1.000 | 4423.87 | 4423.87 |
| op00ato010 |  | Tournevis. | 1.000 | 0.00 | 0.00 |
| op00mar010 |  | Marteau. | 1.000 | 0.00 | 0.00 |
| op00tal010 |  | Perceuse. | 1.000 | 0.00 | 0.00 |
| mo008 | h | Compagnon professionnel III/CP2 plombier. (main-d'œuvre) | 0.072 | 1806.40 | 130.06 |
| mo107 | h | Ouvrier professionnel II/OP plombier. (main-d'œuvre) | 0.072 | 1031.50 | 74.27 |
| % | % | Frais de chantier des unités d'ouvrage | 2 % | 4721.62 | 94.43 |
|  |  | Coûts directs |  |  | 4816.05 |
