# Contact magnétique de surface

- Propriété du fichier: CYPE INGENIEROS, S.A.
- Format: FIEBDC-3/2002
- Zone géographique: Sénégal
- Devise: XOF
- Coûts indirects: 3.00 %
- Frais généraux: 13.00 %
- Bénéfice: 6.00 %
- TVA: 18.00 %

## T Équipements techniques

### TS Systèmes de sécurité

#### TSM Contacts magnétiques

**TSM010** U Contact magnétique de surface.
Contact magnétique en saillie, ouverture maximale de la porte ou de la fenêtre pour activer le contact 15 mm, avec carcasse en aluminium, protection anti-ouverture et contact normalement fermé. Installation sur porte ou sur fenêtre. Comprend les éléments de fixation.
Inclut: Implantation. Fixation à la surface support. Connexion et contrôle de son bon fonctionnement.
Critère pour le métré: Nombre d'unités prévues, selon documentation graphique du Projet.
Critère pour le mémoire: On mesurera le nombre d'unités réellement exécutées selon les spécifications du Projet.

| Code | U | Désignation | Quantité | Prix | Montant |
|---|---|---|---|---|---|
| mt41ing150a | U | Contact magnétique en saillie, ouverture maximale de la porte ou de la fenêtre pour activer le contact 15 mm, avec carcasse en aluminium, protection anti-ouverture et contact normalement fermé, à installer dans les portes et les fenêtres. Comprend les éléments de fixation. (matériau) | 1.000 | 14870.66 | 14870.66 |
| mo006 | h | Compagnon professionnel III/CP2 installateur de réseaux et d'équipements de détection et de sécurité. (main-d'œuvre) | 0.240 | 1730.31 | 415.27 |
| mo105 | h | Ouvrier professionnel II/OP installateur de réseaux et d'équipements de détection et de sécurité. (main-d'œuvre) | 0.240 | 988.16 | 237.16 |
| % | % | Frais de chantier des unités d'ouvrage | 2 % | 15523.09 | 310.46 |
|  |  | Coûts directs |  |  | 15833.55 |
