# Câble coaxial

- Propriété du fichier: CYPE INGENIEROS, S.A.
- Format: FIEBDC-3/2002
- Zone géographique: Sénégal
- Devise: XOF
- Coûts indirects: 3.00 %
- Frais généraux: 13.00 %
- Bénéfice: 6.00 %
- TVA: 18.00 %

## T Équipements techniques

### TT Installations de télécommunication

#### TTX Réseaux de câbles co-axiaux

**TTX130** m Câble coaxial.
Câble coaxial RG-6 non propagateur de la flamme, de 75 Ohm d'impédance caractéristique moyenne, réaction au feu classe Dca-s2,d2,a2, avec conducteur central de cuivre de 1,15 mm de diamètre, diélectrique de polyéthylène cellulaire, blindage en ruban d'aluminium/polypropylène/aluminium, maille de fils tressés de cuivre et enveloppe extérieure de PVC LSFH sans halogènes, à faible émission de fumées et de gaz corrosifs de 6,9 mm de diamètre de couleur blanche. Comprend les accessoires et les éléments de fixation.
Inclut: Pose des câbles.
Critère pour le métré: Longueur mesurée selon documentation graphique du Projet.
Critère pour le mémoire: On mesurera la longueur réellement exécutée selon les spécifications du Projet.

| Code | U | Désignation | Quantité | Prix | Montant |
|---|---|---|---|---|---|
| mt40cfr010bc | m | Câble coaxial RG-6 non propagateur de la flamme, de 75 Ohm d'impédance caractéristique moyenne, réaction au feu classe Dca-s2,d2,a2 selon FR EN 50575, avec conducteur central de cuivre de 1,15 mm de diamètre, diélectrique de polyéthylène cellulaire, blindage en ruban d'aluminium/polypropylène/aluminium, maille de fils tressés de cuivre et enveloppe extérieure de PVC LSFH sans halogènes, à faible émission de fumées et de gaz corrosifs de 6,9 mm de diamètre de couleur blanche. (matériau) | 1.000 | 712.74 | 712.74 |
| mo001 | h | Compagnon professionnel III/CP2 installateur en télécommunications. (main-d'œuvre) | 0.018 | 1806.40 | 32.52 |
| mo056 | h | Ouvrier professionnel II/OP installateur en télécommunications. (main-d'œuvre) | 0.018 | 1031.50 | 18.57 |
| % | % | Frais de chantier des unités d'ouvrage | 2 % | 763.83 | 15.28 |
|  |  | Coûts directs |  |  | 779.11 |
