# Répartiteur

- Propriété du fichier: CYPE INGENIEROS, S.A.
- Format: FIEBDC-3/2002
- Zone géographique: Sénégal
- Devise: XOF
- Coûts indirects: 3.00 %
- Frais généraux: 13.00 %
- Bénéfice: 6.00 %
- TVA: 18.00 %

## T Équipements techniques

### TT Installations de télécommunication

#### TTX Réseaux de câbles co-axiaux

**TTX160** U Répartiteur.
Relais de 5-2400 MHz à 2 sorties, de 57x49x26 mm, 3,9 dB de pertes d'insertion à 862 MHz et 5,1 dB de pertes d'insertion à 2150 MHz.
Inclut: Mise en place. Connexion et contrôle de son bon fonctionnement.
Critère pour le métré: Nombre d'unités prévues, selon documentation graphique du Projet.
Critère pour le mémoire: On mesurera le nombre d'unités réellement exécutées selon les spécifications du Projet.

| Code | U | Désignation | Quantité | Prix | Montant |
|---|---|---|---|---|---|
| mt40irt024a | U | Relais de 5-2400 MHz à 2 sorties, de 57x49x26 mm, 3,9 dB de pertes d'insertion à 862 MHz et 5,1 dB de pertes d'insertion à 2150 MHz, avec connecteurs type "F". (matériau) | 1.000 | 2630.36 | 2630.36 |
| mo001 | h | Compagnon professionnel III/CP2 installateur en télécommunications. (main-d'œuvre) | 0.120 | 1730.31 | 207.64 |
| mo056 | h | Ouvrier professionnel II/OP installateur en télécommunications. (main-d'œuvre) | 0.120 | 988.16 | 118.58 |
| % | % | Frais de chantier des unités d'ouvrage | 2 % | 2956.58 | 59.13 |
|  |  | Coûts directs |  |  | 3015.71 |
