# Conduit de ventilation de pièces céramiques

- Propriété du fichier: CYPE INGENIEROS, S.A.
- Format: FIEBDC-3/2002
- Zone géographique: Sénégal
- Devise: XOF
- Coûts indirects: 3.00 %
- Frais généraux: 13.00 %
- Bénéfice: 6.00 %
- TVA: 18.00 %

## T Équipements techniques

### TV Climatisation et ventilation

#### TVC Conduits d'admission et d'extraction pour ventilation

**TVC020** m Conduit de ventilation de pièces céramiques.
Réalisation de conduit de ventilation, formé de pièces simples céramiques, de 26x39x25 cm, posées avec du mortier de ciment, confectionné sur chantier, dosage 1:6. Comprend les pièces de révision, de déviation et spéciales.
Inclut: Implantation. Mise en place et à l'aplomb des mires de référence. Mise en place des pièces avec du mortier. Repassage des joints.
Critère pour le métré: Longueur mesurée du départ du conduit jusqu'à la partie inférieure de l'aspirateur, selon documentation graphique du Projet.
Critère pour le mémoire: On mesurera, du départ du conduit jusqu'à la partie inférieure de l'aspirateur, la longueur réellement exécutée selon les spécifications du Projet.

| Code | U | Désignation | Quantité | Prix | Montant |
|---|---|---|---|---|---|
| mt08aaa010a | m³ | Eau. (matériau) | 0.006 | 1094.14 | 6.56 |
| mt01arg005a | t | Sable de carrière, pour mortier confectionné sur le chantier. (matériau) | 0.016 | 11700.96 | 187.22 |
| mt08cem000a | kg | Ciment gris en sacs. (matériau) | 2.500 | 79.51 | 198.78 |
| mt20cer010e | U | Pièce simple céramique, de 26x39x25 cm, pour conduit de ventilation, selon NF EN 1806. (matériau) | 4.333 | 2466.78 | 10688.56 |
| mq06hor010 | h | Bétonnière électrique avec une capacité de gâchage de 160 l. (matériel) | 0.007 | 1652.03 | 11.56 |
| mo020 | h | Compagnon professionnel III/CP2 construction. (main-d'œuvre) | 0.240 | 1757.70 | 421.85 |
| mo113 | h | Ouvrier d'exécution I/OE1 construction. (main-d'œuvre) | 0.336 | 993.55 | 333.83 |
| % | % | Frais de chantier des unités d'ouvrage | 2 % | 11848.36 | 236.97 |
|  |  | Coûts directs |  |  | 12085.33 |
