# Démontage d'un aspirateur statique de toiture

- Propriété du fichier: CYPE INGENIEROS, S.A.
- Format: FIEBDC-3/2002
- Zone géographique: Sénégal
- Devise: XOF
- Coûts indirects: 3.00 %
- Frais généraux: 13.00 %
- Bénéfice: 6.00 %
- TVA: 18.00 %

## T Équipements techniques

### TV Climatisation et ventilation

#### TVD Dépose

**TVD040** U Démontage d'un aspirateur statique de toiture.
Démontage d'un aspirateur statique de toiture, avec des moyens manuels, et chargement manuel dans le camion ou la benne.
Critère d'évaluation économique: Le prix comprend le démontage des accessoires et des éléments de fixation.
Inclut: Démontage de l'élément. Retrait et stockage du matériau démonté. Nettoyage des restes d'ouvrage. Chargement manuel du matériau démonté et des restes d'ouvrage dans le camion ou la benne.
Critère pour le métré: Nombre d'unités prévues, selon documentation graphique du Projet.
Critère pour le mémoire: On mesurera le nombre d'unités réellement démontées selon les spécifications du Projet.

| Code | U | Désignation | Quantité | Prix | Montant |
|---|---|---|---|---|---|
| mo011 | h | Compagnon professionnel III/CP2 monteur. (main-d'œuvre) | 0.601 | 1730.31 | 1039.92 |
| mo113 | h | Ouvrier d'exécution I/OE1 construction. (main-d'œuvre) | 0.601 | 951.86 | 572.07 |
| % | % | Frais de chantier des unités d'ouvrage | 2 % | 1611.99 | 32.24 |
|  |  | Coûts directs |  |  | 1644.23 |
