# Câble bus de communications

- Propriété du fichier: CYPE INGENIEROS, S.A.
- Format: FIEBDC-3/2002
- Zone géographique: Sénégal
- Devise: XOF
- Coûts indirects: 3.00 %
- Frais généraux: 13.00 %
- Bénéfice: 6.00 %
- TVA: 18.00 %

## T Équipements techniques

### TV Climatisation et ventilation

#### TVL Système Mitsubishi Electric à débit de réfrigérant variable

**TVL190** m Câble bus de communications.
Câble bus de communications, blindé, à 2 fils, de 1,5 mm² de section par fil.
Critère d'évaluation économique: Le prix ne comprend pas la canalisation.
Inclut: Tension du câble. Connexion.
Critère pour le métré: Longueur mesurée selon documentation graphique du Projet.
Critère pour le mémoire: On mesurera la longueur réellement exécutée selon les spécifications du Projet.

| Code | U | Désignation | Quantité | Prix | Montant |
|---|---|---|---|---|---|
| mt42mee750a | m | Câble bus de communications, blindé, à 2 fils, de 1,5 mm² de section par fil. (matériau) | 1.000 | 6997.96 | 6997.96 |
| mo005 | h | Compagnon professionnel III/CP2 installateur de climatisation. (main-d'œuvre) | 0.060 | 1806.40 | 108.38 |
| mo104 | h | Ouvrier professionnel II/OP installateur de climatisation. (main-d'œuvre) | 0.060 | 1031.50 | 61.89 |
| % | % | Frais de chantier des unités d'ouvrage | 2 % | 7168.23 | 143.36 |
|  |  | Coûts directs |  |  | 7311.59 |
