# Pieu géothermique

- Propriété du fichier: CYPE INGENIEROS, S.A.
- Format: FIEBDC-3/2002
- Zone géographique: Sénégal
- Devise: XOF
- Coûts indirects: 3.00 %
- Frais généraux: 13.00 %
- Bénéfice: 6.00 %
- TVA: 18.00 %

## T Équipements techniques

### TV Climatisation et ventilation

#### TVS Géothermie

**TVS060** U Pieu géothermique.
Tuyauterie pour réalisation d'un pieu géothermique, constituée de tube de polyéthylène réticulé (PE-Xa), de 25 mm de diamètre extérieur et 2,3 mm d'épaisseur, SDR11, avec pieds pour union en U de tubes, écarteurs pour tubes, flexibles de fixation à l'armature du pieu (non comprise dans ce prix), cintreuse en plastique, bouchons pour les tubes. Comprend les connexions de conduites et les arrêts. Totalement monté, connecté et testé.
Inclut: Mise en place de tuyauteries, d'accessoires et de pièces spéciales. Connexion de tous les circuits.
Critère pour le métré: Nombre d'unités prévues, selon documentation graphique du Projet.
Critère pour le mémoire: On mesurera le nombre d'unités réellement exécutées selon les spécifications du Projet.

| Code | U | Désignation | Quantité | Prix | Montant |
|---|---|---|---|---|---|
| mt37tpu075bc | m | Tube de polyéthylène réticulé (PE-Xa), de 25 mm de diamètre extérieur et 2,3 mm d'épaisseur, SDR11, selon NF EN ISO 15875-2, avec le prix augmenté de 10% pour cause d'accessoires et pièces spéciales. (matériau) | 82.000 | 3655.01 | 299710.82 |
| mt37sgu031a | U | Séparateur pour tubes de 25 mm de diamètre. (matériau) | 12.000 | 6057.46 | 72689.52 |
| mt37sgu030a | U | Pied en polyéthylène haute densité (PE 100), pour union en U de tubes, électrosoudable. (matériau) | 4.000 | 77888.29 | 311553.16 |
| mt37tpu705a | U | Flexible en polyamide pour fixation de la tuyauterie. (matériau) | 80.000 | 68.30 | 5464.00 |
| mt37sgu035b | U | Cintreuse en plastique, de 25 mm de diamètre. (matériau) | 8.000 | 5236.11 | 41888.88 |
| mt37sgu033b | U | Couvercle pour tube en polyéthylène réticulé (PE-Xa) de 25 mm de diamètre, SDR11. (matériau) | 8.000 | 1558.70 | 12469.60 |
| mo004 | h | Compagnon professionnel III/CP2 chauffagiste. (main-d'œuvre) | 0.985 | 1730.31 | 1704.36 |
| mo103 | h | Ouvrier professionnel II/OP chauffagiste. (main-d'œuvre) | 0.985 | 988.16 | 973.34 |
| % | % | Frais de chantier des unités d'ouvrage | 2 % | 746453.68 | 14929.07 |
|  |  | Coûts directs |  |  | 761382.75 |
