# Regard de pompage en maçonnerie

- Propriété du fichier: CYPE Ingenieros S.A.
- Format: FIEBDC-3/2016
- Logiciel: Générateur de prix de la construction. CYPE Ingenieros, S.A.
- Date: 02/10/2024
- Zone géographique: Sénégal
- Devise: XOF
- Coûts indirects: 3 %
- Frais généraux: 13 %
- Bénéfice: 6 %
- TVA: 18 %

## A VRD et aménagements extérieurs

### AA Assainissement

#### AAB Regards

**AAB030** U Regard de pompage en maçonnerie.
Regard de pompage enterré, de dimensions intérieures 100x100x100 cm, construit en maçonnerie de brique pleine en terre cuite, de 1/2 pied d'épaisseur, pose avec du mortier de ciment, confectionné sur chantier, dosage 1:6, sur dallage en béton massif BCN: CPJ-CEM II/A 32,5 ES - TP - B 35 - 15/25 - E: 5b - NA - P 18-305 de 15 cm d'épaisseur, enduit et repassé intérieurement avec du mortier de ciment, confectionné sur chantier, avec adjuvant hydrofuge, dosage 1:3 en formant des arêtes et des coins arrondis, avec siphon constitué d'un coude de 87°30' en PVC long, fermé dans la partie supérieure avec un panneau céramique creux à rainure et languette, dalle en béton BCN: CPJ-CEM II/A 32,5 ES - TP - B 30 - 15/25 - E: 5b - BA - P 18-305 de 20 cm d'épaisseur armée avec un treillis soudé et couvercle préfabriqué en béton armé avec fermeture hermétique au passage des odeurs méphitiques; électropompe submersible, pour dénoyage des eaux propres ou légèrement chargées, construite en fonte de fer, d'une puissance de 1,1 kW, pour une hauteur maximale en immersion de 20 m, température maximale du liquide conduit 40°C, taille maximale de passage des solides 6 mm, avec corps d'impulsion, impulseur, carcasse et couvercle du moteur de fonte de fer GG25, axe du moteur d'acier inoxydable AISI 420, fermeture mécanique de carbure de silice/silice, moteur asynchrone à 2 pôles, efficacité IE3, isolation classe H, pour alimentation monophasée à 230 V et 50 Hz de fréquence, protection IP68, câble de connexion et tableau électrique avec double condensateur et disjoncteur magnétothermique, kit d'adaptations et d'assise avec fixation automatique, connectée au conduit d'impulsion d'eaux usées réalisé avec tuyau en PVC. Comprend les accessoires, les liaisons et les pièces spéciales pour l'installation d'une pompe et sa connexion aux réseaux électriques et d'assainissement.
Critère d'évaluation économique: Le prix ne comprend ni l'excavation ni le remblai de l'arrière.
Inclut: Implantation. Coulage et compactage du béton pour la réalisation du dallage. Réalisation des parois maçonnées avec des briques, préalablement humidifiées, placées avec du mortier. Connexion des collecteurs au regard. Enduit et repassage avec du mortier, en arrondissant les angles, du fond et des parois intérieures du regard. Réalisation du panneau armé. Mise en place de la pompe. Connexion au réseau électrique. Connexion au réseau d'assainissement. Réalisation de la fermeture hermétique et mise en place du couvercle et des accessoires. Contrôle de son bon fonctionnement.
Critère pour le métré: Nombre d'unités prévues, selon documentation graphique du Projet.
Critère pour le mémoire: On mesurera le nombre d'unités réellement exécutées selon les spécifications du Projet.

| Code | U | Désignation | Quantité | Prix | Montant |
|---|---|---|---|---|---|
| mt10hmf040tjnf | m³ | Béton non armé prêt à l'emploi BCN: CPJ-CEM II/A 32,5 ES - TP - B 35 - 15/25 - E: 5b - NA - P 18-305. (matériau) | 0.374 | 97759.58 | 36562.083 |
| mt04lmb010a | U | Brique pleine en terre cuite élaborée mécaniquement, à revêtir, 29x14x5 cm, pour utilisation en maçonnerie protégée (pièce en P), densité 2400 kg/m³, selon NF EN 771-1. (matériau) | 300 | 406.78 | 122034.000 |
| mt08aaa010a | m³ | Eau. (matériau) | 0.044 | 1094.14 | 48.142 |
| mt01arg005a | t | Sable de carrière, pour mortier confectionné sur le chantier. (matériau) | 0.351 | 11700.96 | 4107.037 |
| mt08cem000a | kg | Ciment gris en sacs. (matériau) | 70.5 | 79.51 | 5605.455 |
| mt11ppl030b | U | Coude 87°30' en PVC lisse, D=160 mm. (matériau) | 1 | 12320.26 | 12320.260 |
| mt08adt010 | kg | Adjuvant hydrofuge pour imperméabilisation des mortiers ou des bétons. (matériau) | 0.675 | 875.31 | 590.834 |
| mt04lvg020c | U | Panneau céramique creux à rainure et languette, à revêtir, 80x25x3 cm, à bouts plans parallèles. (matériau) | 4 | 726.85 | 2907.400 |
| mt07ame100eec | m² | Treillis soudé 100x250 mm, fils porteurs de 6 mm de diamètre et fils de répartition de 5 mm de diamètre, en acier Fe E 500. (matériau) | 0.544 | 2149.89 | 1169.540 |
| mt07aco020h | U | Séparateur homologué pour dalles pleines. (matériau) | 4 | 71.23 | 284.920 |
| mt10haf040tjhi | m³ | Béton prêt à l'emploi BCN: CPJ-CEM II/A 32,5 ES - TP - B 30 - 15/25 - E: 5b - BA - P 18-305. (matériau) | 0.143 | 91722.27 | 13116.285 |
| mt11var100 | U | Ensemble des éléments nécessaires pour garantir la fermeture hermétique au passage des odeurs méphitiques dans les regards d'assainissement, composé: d'angulaires et de plaques métalliques avec leurs éléments de fixation et d'ancrage, d'un joint en néoprène, d'huile et autres accessoires. (matériau) | 1 | 7216.65 | 7216.650 |
| mt11arf010f | U | Couvercle en béton armé préfabriqué, 96x96x5 cm. (matériau) | 1 | 40238.27 | 40238.270 |
| mt36bom050a | m | Conduit d'impulsion des eaux usées réalisé avec tube en PVC pour pression de 6 atm, de 40 mm de diamètre, avec extrémité évasée, selon NF EN 1452. (matériau) | 2 | 1580.45 | 3160.900 |
| mt36bom051a | U | Répercussion, par m de tuyauterie, d'accessoires, d'assemblages et de pièces spéciales pour un tube en PVC pour pression de 6 atm, de 40 mm de diamètre. (matériau) | 2 | 473.95 | 947.900 |
| mt37vre010b | U | Clapet de non retour, avec filet GAS de 1 1/2". (matériau) | 1 | 92110.64 | 92110.640 |
| mt37svc010l | U | Vanne à opercule en laiton fondu, à visser, de 1 1/2". (matériau) | 1 | 16927.63 | 16927.630 |
| mt36bse150aaa | U | Électropompe submersible, pour dénoyage des eaux propres ou légèrement chargées, construite en fonte de fer, d'une puissance de 1,1 kW, pour une hauteur maximale en immersion de 20 m, température maximale du liquide conduit 40°C, taille maximale de passage des solides 6 mm, avec corps d'impulsion, impulseur, carcasse et couvercle du moteur de fonte de fer GG25, axe du moteur d'acier inoxydable AISI 420, fermeture mécanique de carbure de silice/silice, moteur asynchrone à 2 pôles, efficacité IE3, isolation classe H, pour alimentation monophasée à 230 V et 50 Hz de fréquence, protection IP68, câble de connexion et tableau électrique avec double condensateur et disjoncteur magnétothermique. (matériau) | 1 | 1364602.04 | 1364602.040 |
| mt36bse007a | U | Kit d'adaptations et d'assise avec fixation automatique pour électropompe submersible, de fonte de fer. (matériau) | 1 | 256715.76 | 256715.760 |
| mt36bse006a | U | Régulateur de niveau pour eaux propres, avec câble de 3 m. (matériau) | 1 | 19515.56 | 19515.560 |
| mt36bom020 | U | Accessoires pour installation de pompe submersible portable, pour dénoyage des eaux, installée dans un regard enterré et connexion au réseau d'évacuation. (matériau) | 1 | 19638.02 | 19638.020 |
| mt36bom060b | U | Connexion au réseau électrique de pompe submersible portable, pour dénoyage des eaux, installé dans un regard enterré. (matériau) | 1 | 4373.72 | 4373.720 |
| mq06hor010 | h | Bétonnière électrique avec une capacité de gâchage de 160 l. (matériel) | 0.155 | 1652.03 | 256.065 |
| mo020 | h | Compagnon professionnel III/CP2 construction. (main-d'œuvre) | 4.061 | 1683.89 | 6838.277 |
| mo077 | h | Ouvrier professionnel II/OP construction. (main-d'œuvre) | 0.36 | 990.05 | 356.418 |
| mo113 | h | Ouvrier d'exécution I/OE1 construction. (main-d'œuvre) | 4.949 | 951.86 | 4710.755 |
| mo008 | h | Compagnon professionnel III/CP2 plombier. (main-d'œuvre) | 0.961 | 1730.31 | 1662.828 |
| mo107 | h | Ouvrier professionnel II/OP plombier. (main-d'œuvre) | 0.961 | 988.16 | 949.622 |
| mo003 | h | Compagnon professionnel III/CP2 électricien. (main-d'œuvre) | 0.937 | 1730.31 | 1621.300 |
| % | % | Frais de chantier des unités d'ouvrage | 2 % | 2040588.311 | 40811.766 |
|  |  | Coûts directs |  |  | 2081400.077 |

Déchets:
- pose: mt10hmf040tjnf Béton non armé prêt à l'emploi BCN: CPJ-CEM II/A 32,5 ES - TP - B 35 - 15/25 - E: 5b - NA - P 18-305; facteur de déchet 0.00104842
- pose: mt04lmb010a; facteur de déchet 0.021
- pose: mt01arg005a Sable de carrière, pour mortier confectionné sur le chantier; facteur de déchet 0.00501329
- pose: mt08cem000a Ciment gris en sacs; facteur de déchet 0.00756
- pose: mt11ppl030b Coude 87°30' en PVC lisse, D=160 mm; facteur de déchet 0.0265
- pose: mt08adt010 Adjuvant hydrofuge pour imperméabilisation des mortiers ou des bétons; facteur de déchet 0.055
- pose: mt04lvg020c Panneau céramique creux à rainure et languette, à revêtir, 80x25x3 cm, à bouts plans parallèles; facteur de déchet 0.0196
- pose: mt07ame100eec; facteur de déchet 0.0214516
- pose: mt10haf040tjhi Béton prêt à l'emploi BCN: CPJ-CEM II/A 32,5 ES - TP - B 30 - 15/25 - E: 5b - BA - P 18-305; facteur de déchet 0.00111874

## Ressources

**mt10hmf040tjnf** m³ Béton non armé prêt à l'emploi BCN: CPJ-CEM II/A 32,5 ES - TP - B 35 - 15/25 - E: 5b - NA - P 18-305
Données techniques: Coût énergétique 2208.000 MJ; Émission de CO2 253.000 kg; Code CED 17 01 01; Masse de l'élément 2300 kg; Volume 1.533333 m3

**mt04lmb010a** U Brique pleine en terre cuite élaborée mécaniquement
Données techniques: Coût énergétique 12.626 MJ; Émission de CO2 0.813 kg; Code CED 17 01 02; Masse de l'élément 3.5 kg; Volume 0.0028 m3
Déchets:
- emballage: re170201 Bois. (composant de déchet); quantité 0.017 kg; Code CED 17 02 01; Masse de l'élément 1 kg; Volume 0.000909 m3
- emballage: re170203 Plastique. (composant de déchet); quantité 0.001 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt11ppl030b** U Coude 87°30' en PVC lisse, D=160 mm
Données techniques: Coût énergétique 88.180 MJ; Émission de CO2 4.407 kg; Code CED 17 02 03; Masse de l'élément 0.91 kg; Volume 0.001517 m3
Déchets:
- emballage: re150101 Emballages en papier et en carton; quantité 0.036 kg

**mt08adt010** kg Adjuvant hydrofuge pour imperméabilisation des mortiers ou des bétons
Données techniques: Coût énergétique 71.130 MJ; Émission de CO2 2.824 kg; Code CED 17 09 04; Masse de l'élément 1 kg; Volume 0.000667 m3
Déchets:
- emballage: re170203 Plastique; quantité 0.032 kg

**mt04lvg020c** U Panneau céramique creux à rainure et languette, à revêtir, 80x25x3 cm, à bouts plans parallèles
Données techniques: Coût énergétique 21.477 MJ; Émission de CO2 1.248 kg; Code CED 17 01 03; Masse de l'élément 6 kg; Volume 0.0048 m3
Déchets:
- emballage: re170201 Bois; quantité 0.017 kg
- emballage: re170203 Plastique; quantité 0.004 kg

**mt07ame100eec** m² Treillis soudé 100x250 mm
Données techniques: Coût énergétique 45.778 MJ; Émission de CO2 2.375 kg; Code CED 17 04 05; Masse de l'élément 4.657 kg; Volume 0.002218 m3

**mt07aco020h** U Séparateur homologué pour dalles pleines
Données techniques: Coût énergétique 1.105 MJ; Émission de CO2 0.114 kg
Déchets:
- emballage: re150101 Emballages en papier et en carton; quantité 0.072 kg

**mt10haf040tjhi** m³ Béton prêt à l'emploi BCN: CPJ-CEM II/A 32,5 ES - TP - B 30 - 15/25 - E: 5b - BA - P 18-305
Données techniques: Coût énergétique 2269.440 MJ; Émission de CO2 260.040 kg; Code CED 17 01 01; Masse de l'élément 2364 kg; Volume 1.576 m3

**mt37vre010b** U Clapet de non retour, avec filet GAS de 1 1/2"
Données techniques: Coût énergétique 164.561 MJ; Émission de CO2 10.314 kg
Déchets:
- emballage: re150101 Emballages en papier et en carton; quantité 0.072 kg

**mt37svc010l** U Vanne à opercule en laiton fondu, à visser, de 1 1/2"
Données techniques: Coût énergétique 913.679 MJ; Émission de CO2 61.421 kg
Déchets:
- emballage: re150101 Emballages en papier et en carton; quantité 0.072 kg

**mt36bse150aaa** U Électropompe submersible
Données techniques: Coût énergétique 1042.373 MJ; Émission de CO2 71.889 kg
Déchets:
- emballage: re150101 Emballages en papier et en carton; quantité 1.604 kg
