# Revêtement en microciment continu décoratif de bassin de piscine

- Propriété du fichier: CYPE Ingenieros S.A.
- Format: FIEBDC-3/2016
- Logiciel: Générateur de prix de la construction. CYPE Ingenieros, S.A.
- Date: 29/08/2025
- Zone géographique: Sénégal
- Devise: XOF
- Coûts indirects: 3 %
- Frais généraux: 13 %
- Bénéfice: 6 %
- TVA: 18 %

## A VRD et aménagements extérieurs

### AB Bassins et équipements de piscine

#### ABV Revêtements

**ABV040** m² Revêtement en microciment continu décoratif de bassin de piscine.
Revêtement continu décoratif en microciment, dans des bassins de piscine. COUCHE DE BASE: microciment monocomposant hydrofuge, couleur blanche neutre, en deux couches, (1,5 kg/m² chaque couche) et maille en fibre de verre anti-alcalin, de 160 g/m² de masse surfacique; application préalable de liquide nettoyeur, biodégradable. COUCHE DE FINITION: microciment monocomposant hydrofuge, finition lisse, couleur blanche, en deux couches, (1 kg/m² chaque couche); application préalable de liquide nettoyeur, biodégradable. COUCHE DE SCELLEMENT: protecteur hydrofuge en base aqueuse.
Inclut: Nettoyage de la surface support, par projection d'un jet d'eau à pression. Humectage de la surface. Nettoyage de la surface support avec le liquide nettoyant et brossage postérieur. Éclaircissement. Aspiration de la surface. Application de la couche de base. Mise en place de la maille enrobée dans la couche de base. Grattage des irrégularités existantes dans la couche de base. Nettoyage de la couche de base avec le liquide nettoyant et brossage postérieur. Éclaircissement. Aspiration de la surface. Application de la couche décorative. Polissage mécanique. Balayage et aspiration de la surface. Application de la couche de scellement.
Critère pour le métré: Surface mesurée selon documentation graphique du Projet.
Critère pour le mémoire: On mesurera la surface réellement exécutée selon les spécifications du Projet.

| Code | U | Désignation | Quantité | Prix | Montant |
|---|---|---|---|---|---|
| mt28mcm010d | l | Liquide nettoyeur, biodégradable, à appliquer avec un pulvérisateur, pour la suppression de sels solubles et des efflorescences. (matériau) | 0.4 | 3521.29 | 1408.516 |
| mt28mcm030d | kg | Microciment monocomposant hydrofuge, couleur blanche neutre, constitué de ciment, granulats sélectionnés et additifs, comme couche de base, préalablement mélangé avec de l'eau, à appliquer avec une truelle métallique. (matériau) | 3 | 3563.71 | 10691.130 |
| mt28mcm060f | m² | Maille en fibre de verre anti-alcalin, de 160 g/m² de masse surfacique et de 1x50 m, pour armer des microciments. (matériau) | 1.05 | 1510.33 | 1585.847 |
| mt28mcm020dW1b | kg | Microciment monocomposant hydrofuge, finition lisse, couleur blanche, constitué de ciment, granulats sélectionnés et additifs, comme couche de finition, préalablement mélangé avec de l'eau, à appliquer avec une truelle métallique. (matériau) | 2 | 4794.04 | 9588.080 |
| mt08aaa010a | m³ | Eau. (matériau) | 0.004 | 1094.14 | 4.377 |
| mt28mcm040d | l | Protecteur hydrofuge en base aqueuse, avec effet antimoisissure et prévention des efflorescences, perméable à la vapeur d'eau et avec haute résistance aux agents atmosphériques et aux cycles de gel/dégel, pour traitement superficiel hydrofuge, applicable sur des supports poreux avec taloche en éponge épaisse. (matériau) | 0.05 | 6024.37 | 301.219 |
| mq08lch020a | h | Équipement de jet d'eau à pression. (matériel) | 0.104 | 2762 | 287.248 |
| mo020 | h | Compagnon professionnel III/CP2 construction. (main-d'œuvre) | 0.841 | 1757.7 | 1478.226 |
| mo113 | h | Ouvrier d'exécution I/OE1 construction. (main-d'œuvre) | 1.627 | 993.55 | 1616.506 |
| % | % | Frais de chantier des unités d'ouvrage | 2 % | 26961.149 | 539.223 |
|  |  | Coûts directs |  |  | 27500.372 |

Déchets:
- pose: mt28mcm010d; facteur de déchet 0.0275
- pose: mt28mcm030d; facteur de déchet 0.04904
- pose: mt28mcm060f Maille en fibre de verre anti-alcalin, de 160 g/m² de masse surfacique et de 1x50 m, pour armer des microciments; facteur de déchet 0.055
- pose: mt28mcm020dW1b; facteur de déchet 0.039751

## Ressources

**mt28mcm010d** l Liquide nettoyeur
Données techniques: Coût énergétique 5.137 MJ; Émission de CO2 0.237 kg; Code CED 20 01 30; Masse de l'élément 1 kg; Volume 0.001 m3
Déchets:
- emballage: re170203 Plastique. (composant de déchet); quantité 0.032 kg; Code CED 17 02 03; Masse de l'élément 1 kg; Volume 0.001667 m3

**mt28mcm030d** kg Microciment monocomposant hydrofuge
Données techniques: Coût énergétique 15.053 MJ; Émission de CO2 0.575 kg; Code CED 17 09 04; Masse de l'élément 1 kg; Volume 0.000667 m3
Déchets:
- emballage: re170203 Plastique; quantité 0.003 kg

**mt28mcm060f** m² Maille en fibre de verre anti-alcalin, de 160 g/m² de masse surfacique et de 1x50 m, pour armer des microciments
Données techniques: Coût énergétique 13.504 MJ; Émission de CO2 0.664 kg; Code CED 17 02 03; Masse de l'élément 0.16 kg; Volume 0.000267 m3
Déchets:
- emballage: re170203 Plastique; quantité 0.024 kg

**mt28mcm020dW1b** kg Microciment monocomposant hydrofuge
Données techniques: Coût énergétique 15.053 MJ; Émission de CO2 0.575 kg; Code CED 17 09 04; Masse de l'élément 1 kg; Volume 0.000667 m3
Déchets:
- emballage: re170203 Plastique; quantité 0.003 kg

**mt08aaa010a** m³ Eau
Données techniques: Coût énergétique 60.000 MJ; Émission de CO2 30.000 kg
