# Revêtement de sol en résines synthétiques

- Propriété du fichier: CYPE Ingenieros S.A.
- Format: FIEBDC-3/2016
- Logiciel: Générateur de prix de la construction. CYPE Ingenieros, S.A.
- Date: 29/08/2025
- Zone géographique: Sénégal
- Devise: XOF
- Coûts indirects: 3 %
- Frais généraux: 13 %
- Bénéfice: 6 %
- TVA: 18 %

## A VRD et aménagements extérieurs

### AF Terrains de sport

#### AFR Revêtements en résines synthétiques

**AFR010** m² Revêtement de sol en résines synthétiques.
Réalisation de revêtement continu synthétique, constitué de l'application successive d'une couche de régularisation et de conditionnement de la surface en mortier acrylique, pour régularisation des surfaces et de granulats siliceux sélectionnés (rendement approximatif de 0,3 kg/m² de liant pur et 0,5 kg/m² de granulats), trois couches de mortier acrylique (rendement approché de 0,4 kg/m² par couche) et couche de scellement en peinture monocomposante à base de résines acryliques (rendement approché de 0,2 kg/m²), pour terrain de tennis, sur sol en aggloméré asphaltique non compris dans ce prix.
Inclut: Nettoyage du support, par balayage (manuel ou mécanique via une balayeuse) ou par soufflage de la surface à traiter. Implantation des dimensions du terrain de sport. Séchage de chaque couche avant d'appliquer la suivante, y compris le grattage, le balayage et le soufflage des imperfections. Application du revêtement en couches fines et successives.
Critère pour le métré: Surface mesurée selon documentation graphique du Projet.
Critère pour le mémoire: On mesurera la surface réellement exécutée selon les spécifications du Projet.

| Code | U | Désignation | Quantité | Prix | Montant |
|---|---|---|---|---|---|
| mt47adc060a | kg | Mortier acrylique, pour régularisation des surfaces. (matériau) | 0.3 | 4975.55 | 1492.665 |
| mt47adc050b | kg | Granulats siliceux de granulométrie 0,2-0,4 mm. (matériau) | 0.5 | 283.42 | 141.710 |
| mt08aaa010a | m³ | Eau. (matériau) | 0.68 | 1094.14 | 744.015 |
| mt47adc080a | kg | Mortier acrylique. (matériau) | 1.2 | 5521.39 | 6625.668 |
| mt27pij050a | kg | Peinture monocomposante à base de résines acryliques. (matériau) | 0.2 | 8764.94 | 1752.988 |
| mo041 | h | Compagnon professionnel III/CP2 VRD espaces publics. (main-d'œuvre) | 0.421 | 1757.7 | 739.992 |
| mo087 | h | Ouvrier professionnel II/OP VRD espaces publics. (main-d'œuvre) | 0.631 | 1033.38 | 652.063 |
| % | % | Frais de chantier des unités d'ouvrage | 2 % | 12149.101 | 242.982 |
|  |  | Coûts directs |  |  | 12392.083 |

Déchets:
- pose: mt47adc060a Mortier acrylique, pour régularisation des surfaces; facteur de déchet 0.038381
- pose: mt47adc050b Granulats siliceux de granulométrie 0,2-0,4 mm; facteur de déchet 0.003
- pose: mt47adc080a Mortier acrylique; facteur de déchet 0.035
- pose: mt27pij050a Peinture monocomposante à base de résines acryliques; facteur de déchet 0.0275

## Ressources

**mt47adc060a** kg Mortier acrylique, pour régularisation des surfaces
Données techniques: Coût énergétique 15.053 MJ; Émission de CO2 0.575 kg; Code CED 17 09 04; Masse de l'élément 1 kg; Volume 0.000667 m3
Déchets:
- emballage: re170203 Plastique. (composant de déchet); quantité 0.003 kg; Code CED 17 02 03; Masse de l'élément 1 kg; Volume 0.001667 m3

**mt47adc050b** kg Granulats siliceux de granulométrie 0,2-0,4 mm
Données techniques: Coût énergétique 0.075 MJ; Émission de CO2 0.004 kg; Code CED 01 04 09; Masse de l'élément 1 kg; Volume 0.000625 m3

**mt08aaa010a** m³ Eau
Données techniques: Coût énergétique 60.000 MJ; Émission de CO2 30.000 kg

**mt47adc080a** kg Mortier acrylique
Données techniques: Coût énergétique 15.053 MJ; Émission de CO2 0.575 kg; Code CED 17 09 04; Masse de l'élément 1 kg; Volume 0.000667 m3
Déchets:
- emballage: re170203 Plastique; quantité 0.003 kg

**mt27pij050a** kg Peinture monocomposante à base de résines acryliques
Données techniques: Coût énergétique 31.490 MJ; Émission de CO2 1.556 kg; Code CED 08 01 11; Masse de l'élément 1 kg; Volume 0.001111 m3
Déchets:
- emballage: re170203 Plastique; quantité 0.045 kg
