# Stabilisation des talus verticaux par la projection par voie humide de béton

- Propriété du fichier: CYPE Ingenieros S.A.
- Format: FIEBDC-3/2016
- Logiciel: Générateur de prix de la construction. CYPE Ingenieros, S.A.
- Date: 02/10/2024
- Zone géographique: Sénégal
- Devise: XOF
- Coûts indirects: 3 %
- Frais généraux: 13 %
- Bénéfice: 6 %
- TVA: 18 %

## A VRD et aménagements extérieurs

### AT Terrassement

#### ATC Consolidation du terrain

**ATC010** m² Stabilisation des talus verticaux par la projection par voie humide de béton.
Stabilisation des talus verticaux par la projection par voie humide de béton BCN: CPJ-CEM II/A 32,5 - F - B 25 - 5/15 - E: 2a - BA - P 18-305, de 10 cm d'épaisseur totale en couches successives.
Inclut: Préparation de la surface support. Régulation de l'uniformité de la pression de l'air et de la vitesse. Régulation du contenu en eau. Projection du matériau, en maintenant la bouche à la distance adéquate. Retrait et chargement des produits de jaillissement et des restes générés.
Critère pour le métré: Surface mesurée en projection verticale, selon documentation graphique du Projet.
Critère pour le mémoire: On mesurera, en projection verticale, la surface réellement exécutée selon les spécifications du Projet.

| Code | U | Désignation | Quantité | Prix | Montant |
|---|---|---|---|---|---|
| mt10hes200a | m³ | Béton à projeter, BCN: CPJ-CEM II/A 32,5 - F - B 25 - 5/15 - E: 2a - BA - P 18-305, avec un dosage en ciment de 400 kg/m³, prêt à l'emploi, selon NF EN 14487-1. (matériau) | 0.13 | 78891.95 | 10255.954 |
| mq06gun010 | h | Machine à projeter le béton par voie mouillée 33 kW. (matériel) | 0.15 | 16759.7 | 2513.955 |
| mo020 | h | Compagnon professionnel III/CP2 construction. (main-d'œuvre) | 0.577 | 1683.89 | 971.605 |
| mo113 | h | Ouvrier d'exécution I/OE1 construction. (main-d'œuvre) | 0.288 | 951.86 | 274.136 |
| % | % | Frais de chantier des unités d'ouvrage | 2 % | 14015.650 | 280.313 |
|  |  | Coûts directs |  |  | 14295.963 |

Déchets:
- pose: mt10hes200a; facteur de déchet 0.0012682

## Ressources

**mt10hes200a** m³ Béton à projeter
Données techniques: Coût énergétique 1193.640 MJ; Émission de CO2 288.120 kg; Code CED 17 01 01; Masse de l'élément 2058 kg; Volume 1.372 m3
