# Électrovanne

- Propriété du fichier: CYPE Ingenieros S.A.
- Format: FIEBDC-3/2016
- Logiciel: Générateur de prix de la construction. CYPE Ingenieros, S.A.
- Date: 02/10/2024
- Zone géographique: Sénégal
- Devise: XOF
- Coûts indirects: 3 %
- Frais généraux: 13 %
- Bénéfice: 6 %
- TVA: 18 %

## A VRD et aménagements extérieurs

### AV Espaces verts et mobilier urbain

#### AVA Arrosage

**AVA090** U Électrovanne.
Électrovanne pour arrosage, corps en PVC et polypropylène, connexions filetées, de 1" de diamètre, alimentation du solénoïde à 24 Vca, avec possibilité d'ouverture manuelle et régulateur de débit, avec regard en plastique pourvu d'un couvercle. Comprend les accessoires de connexion à la tuyauterie d'approvisionnement et de distribution, l'excavation et le remblayage postérieur. Totalement montée et connectée.
Inclut: Implantation du regard. Excavation avec des moyens manuels. Mise en place du regard préfabriqué. Hébergement de l'électrovanne. Réalisation de connexions hydrauliques de l'électrovanne à la tuyauterie d'approvisionnement et de distribution. Connexion électrique avec le câble d'alimentation.
Critère pour le métré: Nombre d'unités prévues, selon documentation graphique du Projet.
Critère pour le mémoire: On mesurera le nombre d'unités réellement exécutées selon les spécifications du Projet.

| Code | U | Désignation | Quantité | Prix | Montant |
|---|---|---|---|---|---|
| mt48ele010a | U | Électrovanne pour arrosage, corps en PVC et polypropylène, connexions filetées, de 1" de diamètre, alimentation du solénoïde à 24 Vca, avec possibilité d'ouverture manuelle et régulateur de débit. (matériau) | 1 | 16917.76 | 16917.760 |
| mt48wwg010a | U | Regard en plastique, avec tampon et sans fond, de 30x30x30 cm, pour hébergement de vannes en systèmes d'arrosage. (matériau) | 1 | 45002.18 | 45002.180 |
| mo008 | h | Compagnon professionnel III/CP2 plombier. (main-d'œuvre) | 0.24 | 1730.31 | 415.274 |
| mo107 | h | Ouvrier professionnel II/OP plombier. (main-d'œuvre) | 0.24 | 988.16 | 237.158 |
| mo003 | h | Compagnon professionnel III/CP2 électricien. (main-d'œuvre) | 0.12 | 1730.31 | 207.637 |
| % | % | Frais de chantier des unités d'ouvrage | 2 % | 62780.009 | 1255.600 |
|  |  | Coûts directs |  |  | 64035.609 |

## Ressources

**mt48ele010a** U Électrovanne pour arrosage
Données techniques: Coût énergétique 16.272 MJ; Émission de CO2 1.429 kg
Déchets:
- emballage: re150101 Emballages en papier et en carton. (composant de déchet); quantité 0.072 kg; Code CED 15 01 01; Masse de l'élément 1 kg; Volume 0.001333 m3
